# Falso techo registrable de placas de yeso laminado. Sistema "PLADUR"

- Propiedad del archivo: CYPE INGENIEROS, S.A.
- Formato: FIEBDC-3/2002
- Ámbito geográfico: Región de Murcia
- Divisa: EUR
- Costes indirectos: 3.00 %
- IVA: 21.00 %

## R Revestimientos y trasdosados

### RT Falsos techos en interiores

#### RTD Registrables, de placas de yeso laminado

**RTD023** m² Falso techo registrable de placas de yeso laminado. Sistema "PLADUR".
Falso techo registrable suspendido, decorativo, situado a una altura menor de 4 m. Sistema Decor "PLADUR", constituido por: ESTRUCTURA: perfilería vista, de acero galvanizado, T - 15/43, con suela de 15 mm de anchura, comprendiendo perfiles primarios 15x38/3600 mm "PLADUR", perfiles secundarios 15x38/1200 mm "PLADUR", perfiles secundarios 15x38/600 mm "PLADUR", suspendidos del forjado o elemento soporte con cuelgues TR y varillas; PLACAS: placas de yeso laminado, de superficie lisa, Decor "PLADUR", de 1200x600 mm y 10 mm de espesor, revestidas por su cara vista con una capa de vinilo color blanco RAL 9003. Incluso perfiles angulares 19x19 mm "PLADUR", fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12pfp081a | m | Perfil angular 19x19 mm "PLADUR", color blanco, de acero galvanizado, según UNE-EN 13964. (material) | 0.700 | 1.18 | 0.83 |
| mt12pfp080q | m | Perfil primario 15x38/3600 mm "PLADUR", color blanco, de acero galvanizado, según UNE-EN 13964. (material) | 0.900 | 1.93 | 1.74 |
| mt12pfp080u | m | Perfil secundario 15x38/1200 mm "PLADUR", color blanco, de acero galvanizado, según UNE-EN 13964. (material) | 1.800 | 1.93 | 3.47 |
| mt12psg220 | Ud | Fijación compuesta por taco y tornillo 5x27. (material) | 0.750 | 0.06 | 0.05 |
| mt12prp021a | Ud | Cuelgue TR "PLADUR". (material) | 0.750 | 0.15 | 0.11 |
| mt12prp030a | Ud | Varilla de cuelgue "PLADUR". (material) | 0.750 | 0.60 | 0.45 |
| mt12psp022cm | m² | Placa de yeso laminado, de superficie lisa, Decor "PLADUR", de 1200x600 mm y 10 mm de espesor, revestida por su cara vista con una capa de vinilo color blanco RAL 9003, para colocar sobre perfilería vista con suela de 15 mm de anchura, para falsos techos registrables, según UNE-EN 13964. (material) | 1.020 | 8.46 | 8.63 |
| op00fre010 |  | Fresadora. | 1.000 | 0.00 | 0.00 |
| op00ato010 |  | Atornillador. | 1.000 | 0.00 | 0.00 |
| mo015 | h | Oficial 1ª montador de falsos techos. (mano de obra) | 0.229 | 23.16 | 5.30 |
| mo082 | h | Ayudante montador de falsos techos. (mano de obra) | 0.229 | 21.78 | 4.99 |
| % | % | Costes directos complementarios | 2 % | 25.57 | 0.51 |
|  |  | Costes directos |  |  | 26.08 |
