# Columna mesa de escayola

- Propiedad del archivo: CYPE INGENIEROS, S.A.
- Formato: FIEBDC-3/2002
- Ámbito geográfico: Región de Murcia
- Divisa: EUR
- Costes indirectos: 3.00 %
- IVA: 21.00 %

## R Revestimientos y trasdosados

### RT Falsos techos en interiores

#### RTP Prefabricados de escayola

**RTP320** Ud Columna mesa de escayola.
Columna mesa, de escayola, de 42,5x29,2x29,2 cm, fuste de 20 cm de diámetro, recibida con cola para escayola. Incluso accesorios de fijación.
Incluye: Replanteo de la pieza. Humectación de la base de fijación. Extendido de la cola. Colocación y rejuntado de la pieza.
Criterio de medición de proyecto: Número de unidades previstas, según documentación gráfica de Proyecto.
Criterio de medición de obra: Se medirá el número de unidades realmente colocadas según especificaciones de Proyecto.

| Código | Ud | Descripción | Rendimiento | Precio | Importe |
|---|---|---|---|---|---|
| mt12rea290a | Ud | Columna mesa, de escayola, de 42,5x29,2x29,2 cm, fuste de 20 cm de diámetro. (material) | 1.050 | 81.14 | 85.20 |
| mt09eyc030 | kg | Cola para escayola. (material) | 0.190 | 0.35 | 0.07 |
| mo035 | h | Oficial 1ª escayolista. (mano de obra) | 0.169 | 22.53 | 3.81 |
| % | % | Costes directos complementarios | 2 % | 89.08 | 1.78 |
|  |  | Costes directos |  |  | 90.86 |
