# Falso techo continuo de placas de yeso laminado reforzado con fibras

- Propiedad del archivo: CYPE INGENIEROS, S.A.
- Formato: FIEBDC-3/2002
- Ámbito geográfico: Región de Murcia
- Divisa: EUR
- Costes indirectos: 3.00 %
- IVA: 21.00 %

## R Revestimientos y trasdosados

### RT Falsos techos en interiores

#### RTR Continuos, de placas de yeso laminado reforzado con fibras

**RTR010** m² Falso techo continuo de placas de yeso laminado reforzado con fibras.
Falso techo continuo adosado, liso, 12,5+15, situado a una altura menor de 4 m, con nivel de calidad del acabado estándar (Q2), constituido por: ESTRUCTURA: estructura metálica de acero galvanizado de maestras primarias 80x15x50 mm con una modulación de 500 mm y fijadas al forjado o elemento soporte de hormigón con anclajes directos cada 700 mm; PLACAS: una capa de placas de yeso laminado reforzadas con tejido de fibra / UNE-EN 15283-2 - 1200 / 2500 / 12,5 / con los bordes longitudinales cuadrados. Incluso fijaciones para el anclaje de los perfiles, tornillería para la fijación de las placas y pasta y cinta para el tratamiento de juntas.
Incluye: Replanteo de los ejes de la estructura metálica. Señalización de los puntos de anclaje al forjado o elemento soporte. Fijación de los perfiles primarios. Corte de las placas. Fijación de las placas. Resolución de encuentros y puntos singulares. Tratamiento de juntas.
Criterio de medición de proyecto: Superficie medida según documentación gráfica de Proyecto.
Criterio de medición de obra: Se medirá la superficie realmente ejecutada según especificaciones de Proyecto, siguiendo los criterios de medición expuestos en la norma UNE 92305.

| Código | Ud | Descripción | Rendimiento | Precio | Importe |
|---|---|---|---|---|---|
| mt12psg050d | m | Maestra Omega de chapa de acero galvanizado, de ancho 80 mm, según UNE-EN 14195. (material) | 1.900 | 1.51 | 2.87 |
| mt12psg220 | Ud | Fijación compuesta por taco y tornillo 5x27. (material) | 1.400 | 0.06 | 0.08 |
| mt12psg250c | m² | Placa de yeso laminado reforzada con tejido de fibra / UNE-EN 15283-2 - 1200 / 2500 / 12,5 / con los bordes longitudinales cuadrados, con fibras de papel en la masa de yeso. (material) | 1.050 | 8.65 | 9.08 |
| mt12psg251a | Ud | Tornillo autoperforante 3,9x30 mm. (material) | 22.000 | 0.01 | 0.22 |
| mt12psg270a | m | Cinta de juntas, para el sellado de juntas entre placas de yeso laminado. (material) | 1.200 | 0.20 | 0.24 |
| mt12psg280a | kg | Pasta para el sellado de juntas entre placas de yeso laminado reforzado con fibras, según UNE-EN 13963. (material) | 0.600 | 1.48 | 0.89 |
| op00fre010 |  | Fresadora. | 1.000 | 0.00 | 0.00 |
| op00sie010 |  | Sierra de calar. | 1.000 | 0.00 | 0.00 |
| op00tal010 |  | Taladro. | 1.000 | 0.00 | 0.00 |
| op00ato010 |  | Atornillador. | 1.000 | 0.00 | 0.00 |
| mo015 | h | Oficial 1ª montador de falsos techos. (mano de obra) | 0.204 | 23.16 | 4.72 |
| mo082 | h | Ayudante montador de falsos techos. (mano de obra) | 0.204 | 21.78 | 4.44 |
| % | % | Costes directos complementarios | 2 % | 22.54 | 0.45 |
|  |  | Costes directos |  |  | 22.99 |
