# Falso techo registrable de paneles de lana de madera

- Propiedad del archivo: CYPE INGENIEROS, S.A.
- Formato: FIEBDC-3/2002
- Ámbito geográfico: Región de Murcia
- Divisa: EUR
- Costes indirectos: 3.00 %
- IVA: 21.00 %

## R Revestimientos y trasdosados

### RT Falsos techos en interiores

#### RTT Registrables, de madera

**RTT015** m² Falso techo registrable de paneles de lana de madera.
Falso techo registrable suspendido, situado a una altura menor de 4 m, constituido por: ESTRUCTURA: perfilería vista, de acero galvanizado, color blanco, con suela de 24 mm de anchura, comprendiendo perfiles primarios y secundarios; PANELES: paneles ligeros de lana de madera, de 600x600 mm y 20 mm de espesor, resistencia térmica 0,28 m²K/W, conductividad térmica 0,072 W/(mK). Incluso perfiles angulares, fijaciones para el anclaje de los perfiles, tornillería para la fijación de los paneles y accesorios de montaje.
Incluye: Trazado en los muros del nivel del falso techo. Nivelación y fijación de los perfiles perimetrales. Replanteo de los perfiles primarios de la trama. Señalización de los puntos de anclaje al forjado o elemento soporte. Nivelación y suspensión de los perfiles primarios y secundarios de la trama. Corte de los paneles. Colocación de los paneles. Resolución de encuentros y puntos singulares.
Criterio de medición de proyecto: Superficie medida entre paramentos, según documentación gráfica de Proyecto, sin descontar huecos para instalaciones.
Criterio de medición de obra: Se medirá la superficie realmente ejecutada según especificaciones de Proyecto, sin descontar huecos para instalaciones.

| Código | Ud | Descripción | Rendimiento | Precio | Importe |
|---|---|---|---|---|---|
| mt16vkt010m | m² | Panel ligero de lana de madera, de 600x600 mm y 20 mm de espesor, según UNE-EN 13168, formado por virutas de madera de 1,5 mm de diámetro aglomeradas con cemento, resistencia térmica 0,28 m²K/W, conductividad térmica 0,072 W/(mK), densidad 390 kg/m³, factor de resistencia a la difusión del vapor de agua 0,4 y Euroclase B-s1, d0 de reacción al fuego según UNE-EN 13501-1, para aislamiento térmico y acústico y protección frente a incendios, en edificación. (material) | 1.020 | 11.35 | 11.58 |
| mt12fpg040hj | m | Perfil primario T 24 24x33x3700 mm, color blanco, de acero galvanizado, según UNE-EN 13964. (material) | 1.050 | 0.61 | 0.64 |
| mt12fpg040ka | m | Perfil secundario T 24 24x33x600 mm, color blanco, de acero galvanizado, según UNE-EN 13964. (material) | 1.050 | 0.61 | 0.64 |
| mt12fpg040kg | m | Perfil secundario T 24 24x33x1200 mm, color blanco, de acero galvanizado, según UNE-EN 13964. (material) | 1.050 | 0.61 | 0.64 |
| mt12fpg030hk | m | Perfil angular 24/24/3000 mm, color blanco, de acero galvanizado, según UNE-EN 13964. (material) | 0.500 | 0.49 | 0.25 |
| mt12psg210a | Ud | Cuelgue para falsos techos suspendidos. (material) | 0.900 | 0.36 | 0.32 |
| mt12psg210b | Ud | Seguro para la fijación del cuelgue, en falsos techos suspendidos. (material) | 0.900 | 0.04 | 0.04 |
| mt12psg210c | Ud | Conexión superior para fijar la varilla al cuelgue, en falsos techos suspendidos. (material) | 0.900 | 0.56 | 0.50 |
| mt12psg190 | Ud | Varilla de cuelgue. (material) | 0.900 | 0.37 | 0.33 |
| mt12psg220 | Ud | Fijación compuesta por taco y tornillo 5x27. (material) | 0.900 | 0.06 | 0.05 |
| mo015 | h | Oficial 1ª montador de falsos techos. (mano de obra) | 0.179 | 23.16 | 4.15 |
| mo082 | h | Ayudante montador de falsos techos. (mano de obra) | 0.179 | 21.78 | 3.90 |
| % | % | Costes directos complementarios | 2 % | 23.04 | 0.46 |
|  |  | Costes directos |  |  | 23.50 |
