# Aditivo para adhesivo cementoso

- Propiedad del archivo: CYPE INGENIEROS, S.A.
- Formato: FIEBDC-3/2002
- Ámbito geográfico: Región de Murcia
- Divisa: EUR
- Costes indirectos: 3.00 %
- IVA: 21.00 %

## R Revestimientos y trasdosados

### RX Aditivos y fibras

#### RXA Aditivos

**RXA080** l Aditivo para adhesivo cementoso.
Aditivo líquido a base de polímeros acrílicos en dispersión acuosa, diluido en agua con una proporción en volumen de 1:3, agregado a la mezcla de adhesivo cementoso para mejorar sus propiedades.
Incluye: Ejecución de la mezcla.
Criterio de medición de proyecto: Volumen medido según documentación gráfica de Proyecto.
Criterio de medición de obra: Se medirá el volumen realmente ejecutado según especificaciones de Proyecto.

| Código | Ud | Descripción | Rendimiento | Precio | Importe |
|---|---|---|---|---|---|
| mt08adp010j | l | Aditivo líquido a base de polímeros acrílicos en dispersión acuosa. (material) | 1.000 | 7.13 | 7.13 |
| op00tal020 |  | Taladro con batidora. | 1.000 | 0.00 | 0.00 |
| mo111 | h | Peón especializado revocador. (mano de obra) | 0.005 | 22.07 | 0.11 |
| % | % | Costes directos complementarios | 2 % | 7.24 | 0.14 |
|  |  | Costes directos |  |  | 7.38 |
