# Bastidor empotrado para bidé suspendido

- Propiedad del archivo: CYPE INGENIEROS, S.A.
- Formato: FIEBDC-3/2002
- Ámbito geográfico: Región de Murcia
- Divisa: EUR
- Costes indirectos: 3.00 %
- IVA: 21.00 %

## S Señalización y equipamiento

### SA Aparatos sanitarios

#### SAE Bidés

**SAE100** Ud Bastidor empotrado para bidé suspendido.
Bastidor premontado de acero galvanizado, de 80 mm de profundidad, para bidé suspendido, con fijaciones, soporte para bidé y tubo de desagüe con adaptador para 32, 40 y 50 mm de diámetro. Instalación empotrada en muro de fábrica.
Incluye: Replanteo. Colocación y fijación del bastidor. Comprobación de su correcto funcionamiento.
Criterio de medición de proyecto: Número de unidades previstas, según documentación gráfica de Proyecto.
Criterio de medición de obra: Se medirá el número de unidades realmente colocadas según especificaciones de Proyecto.

| Código | Ud | Descripción | Rendimiento | Precio | Importe |
|---|---|---|---|---|---|
| mt30oli082a | Ud | Bastidor premontado de acero galvanizado, de 80 mm de profundidad, para bidé suspendido, con fijaciones, soporte para bidé y tubo de desagüe con adaptador para 32, 40 y 50 mm de diámetro, para empotrar en muro de fábrica. (material) | 1.000 | 104.90 | 104.90 |
| op00tal010 |  | Taladro. | 1.000 | 0.00 | 0.00 |
| op00ato010 |  | Atornillador. | 1.000 | 0.00 | 0.00 |
| mo008 | h | Oficial 1ª fontanero. (mano de obra) | 0.199 | 23.16 | 4.61 |
| % | % | Costes directos complementarios | 2 % | 109.51 | 2.19 |
|  |  | Costes directos |  |  | 111.70 |
