# Placa para encimera

- Propiedad del archivo: CYPE INGENIEROS, S.A.
- Formato: FIEBDC-3/2002
- Ámbito geográfico: Región de Murcia
- Divisa: EUR
- Costes indirectos: 3.00 %
- IVA: 21.00 %

## S Señalización y equipamiento

### SC Cocinas/galerías

#### SCE Electrodomésticos

**SCE030** Ud Placa para encimera.
Placa vitrocerámica, de 300 mm de anchura, 55 mm de altura y 520 mm de profundidad, color negro, 2 zonas y potencia 2900 W.
Incluye: Replanteo. Colocación del aparato. Sellado de juntas. Conexión a la red eléctrica. Comprobación de su correcto funcionamiento.
Criterio de medición de proyecto: Número de unidades previstas, según documentación gráfica de Proyecto.
Criterio de medición de obra: Se medirá el número de unidades realmente colocadas según especificaciones de Proyecto.

| Código | Ud | Descripción | Rendimiento | Precio | Importe |
|---|---|---|---|---|---|
| mt32pvs010fa | Ud | Placa vitrocerámica, de 300 mm de anchura, 55 mm de altura y 520 mm de profundidad, color negro, 2 zonas y potencia 2900 W. (material) | 1.000 | 204.00 | 204.00 |
| mo003 | h | Oficial 1ª electricista. (mano de obra) | 0.498 | 23.16 | 11.53 |
| % | % | Costes directos complementarios | 2 % | 215.53 | 4.31 |
|  |  | Costes directos |  |  | 219.84 |
