# Escalera escamoteable

- Propiedad del archivo: CYPE INGENIEROS, S.A.
- Formato: FIEBDC-3/2002
- Ámbito geográfico: Región de Murcia
- Divisa: EUR
- Costes indirectos: 3.00 %
- IVA: 21.00 %

## S Señalización y equipamiento

### SE Escaleras prefabricadas

#### SEE Escamoteables

**SEE010** Ud Escalera escamoteable.
Escalera escamoteable de madera, acabado barnizado, de 3 tramos, para salvar una altura entre plantas de 233 a 280 cm y para un hueco de 130x70 cm, de altura regulable, con peldaños antideslizantes de 8 cm de anchura, tacos de goma, tapa interior, barra de apertura y cajón con aislamiento térmico incorporado, recibido con mortero de cemento, industrial, M-5. Totalmente montada.
Incluye: Replanteo y fijación del cajón. Colocación de la escalera y de la tapa. Sellado de las juntas con silicona neutra.
Criterio de medición de proyecto: Número de unidades previstas, según documentación gráfica de Proyecto.
Criterio de medición de obra: Se medirá el número de unidades realmente ejecutadas según especificaciones de Proyecto.

| Código | Ud | Descripción | Rendimiento | Precio | Importe |
|---|---|---|---|---|---|
| mt44efk020et | Ud | Escalera escamoteable de madera, acabado barnizado, de 3 tramos, para salvar una altura entre plantas de 233 a 280 cm y para un hueco de 130x70 cm, de altura regulable, con peldaños antideslizantes de 8 cm de anchura, tacos de goma, tapa interior, barra de apertura y cajón con aislamiento térmico incorporado para empotrar en soporte. (material) | 1.000 | 390.91 | 390.91 |
| mt08aaa010a | m³ | Agua. (material) | 0.037 | 1.50 | 0.06 |
| mt09mif010ca | t | Mortero industrial para albañilería, de cemento, color gris, categoría M-5 (resistencia a compresión 5 N/mm²), suministrado en sacos, según UNE-EN 998-2. (material) | 0.203 | 53.48 | 10.86 |
| mt15sja100 | Ud | Cartucho de masilla de silicona neutra. (material) | 1.000 | 3.13 | 3.13 |
| op00ato010 |  | Atornillador. | 1.000 | 0.00 | 0.00 |
| op00tal010 |  | Taladro. | 1.000 | 0.00 | 0.00 |
| mo011 | h | Oficial 1ª montador. (mano de obra) | 4.976 | 23.16 | 115.24 |
| mo080 | h | Ayudante montador. (mano de obra) | 5.513 | 21.78 | 120.07 |
| % | % | Costes directos complementarios | 2 % | 640.27 | 12.81 |
|  |  | Costes directos |  |  | 653.08 |
