# Grifería electrónica para lavabo, "PRESTO IBÉRICA"

- Propiedad del archivo: CYPE INGENIEROS, S.A.
- Formato: FIEBDC-3/2002
- Ámbito geográfico: Región de Murcia
- Divisa: EUR
- Costes indirectos: 3.00 %
- IVA: 21.00 %

## S Señalización y equipamiento

### SG Griferías

#### SGL Para lavabos

**SGL030** Ud Grifería electrónica para lavabo, "PRESTO IBÉRICA".
Grifería electrónica Tecnología Sensia "PRESTO IBÉRICA" formada por grifo electrónico con placa antivandálica, acabado cromado color blanco, con accionamiento de la descarga por infrarrojos, para lavabo, serie Sensia, modelo Presto Domo Sensia P 79221 "PRESTO IBÉRICA", con caño fijo, limitador de caudal a 8,5 l/min, fijación rápida, alimentación por transformador 230/12 V. Incluso elementos de conexión, enlace de alimentación flexible de 1/2" de diámetro y 350 mm de longitud, transformador 230/12 V, electroválvula y una llave de paso.
Incluye: Replanteo. Colocación. Conexionado. Comprobación de su correcto funcionamiento.
Criterio de medición de proyecto: Número de unidades previstas, según documentación gráfica de Proyecto.
Criterio de medición de obra: Se medirá el número de unidades realmente colocadas según especificaciones de Proyecto.

| Código | Ud | Descripción | Rendimiento | Precio | Importe |
|---|---|---|---|---|---|
| mt31gsp023gn | Ud | Grifo electrónico con placa antivandálica, acabado cromado color blanco, con accionamiento de la descarga por infrarrojos, para lavabo, serie Sensia, modelo Presto Domo Sensia P 79221 "PRESTO IBÉRICA", con caño fijo, limitador de caudal a 8,5 l/min, fijación rápida, alimentación por transformador 230/12 V; incluso elementos de conexión, enlace de alimentación flexible de 1/2" de diámetro y 350 mm de longitud, transformador 230/12 V, electroválvula y una llave de paso. (material) | 1.000 | 378.90 | 378.90 |
| mt37www010 | Ud | Material auxiliar para instalaciones de fontanería. (material) | 1.000 | 1.40 | 1.40 |
| % | % | Costes directos complementarios | 2 % | 380.30 | 7.61 |
|  |  | Costes directos |  |  | 387.91 |
