# Sistema "PRESTO IBÉRICA" de control de grifería individual

- Propiedad del archivo: CYPE INGENIEROS, S.A.
- Formato: FIEBDC-3/2002
- Ámbito geográfico: Región de Murcia
- Divisa: EUR
- Costes indirectos: 3.00 %
- IVA: 21.00 %

## S Señalización y equipamiento

### SG Griferías

#### SGS Sistemas de control de griferías

**SGS010** Ud Sistema "PRESTO IBÉRICA" de control de grifería individual.
Sistema Monocontrol "PRESTO IBÉRICA de control de grifería individual, compuesto de: conjunto para control de grifería de ducha, modelo Rada Monocontrol 129 "PRESTO IBÉRICA", formado por detector de movimiento de infrarrojos de ABS, alcance de 5 cm, unidad de control independiente y electroválvula de 12 V, con grado de protección IP65. Incluso tornillos y fijaciones.
Incluye: Replanteo. Montaje, fijación y nivelación. Conexionado. Comprobación de su correcto funcionamiento.
Criterio de medición de proyecto: Número de unidades previstas, según documentación gráfica de Proyecto.
Criterio de medición de obra: Se medirá el número de unidades realmente colocadas según especificaciones de Proyecto.

| Código | Ud | Descripción | Rendimiento | Precio | Importe |
|---|---|---|---|---|---|
| mt35pib010vd | Ud | Conjunto para control de grifería de ducha, modelo Rada Monocontrol 129 "PRESTO IBÉRICA", formado por detector de movimiento de infrarrojos de ABS, alcance de 5 cm, unidad de control independiente y electroválvula de 12 V, con grado de protección IP65. (material) | 1.000 | 769.20 | 769.20 |
| mt35www010 | Ud | Material auxiliar para instalaciones eléctricas. (material) | 1.000 | 1.48 | 1.48 |
| mt37www010 | Ud | Material auxiliar para instalaciones de fontanería. (material) | 1.000 | 1.40 | 1.40 |
| mo008 | h | Oficial 1ª fontanero. (mano de obra) | 0.199 | 23.16 | 4.61 |
| mo107 | h | Ayudante fontanero. (mano de obra) | 0.199 | 21.75 | 4.33 |
| mo003 | h | Oficial 1ª electricista. (mano de obra) | 0.199 | 23.16 | 4.61 |
| mo102 | h | Ayudante electricista. (mano de obra) | 0.199 | 21.75 | 4.33 |
| % | % | Costes directos complementarios | 2 % | 789.96 | 15.80 |
|  |  | Costes directos |  |  | 805.76 |
