# Elemento de señalización

- Propiedad del archivo: CYPE INGENIEROS, S.A.
- Formato: FIEBDC-3/2002
- Ámbito geográfico: Región de Murcia
- Divisa: EUR
- Costes indirectos: 3.00 %
- IVA: 21.00 %

## S Señalización y equipamiento

### SI Indicadores, marcados, rotulaciones, ...

#### SIR Rótulos y placas

**SIR010** Ud Elemento de señalización.
Placa de poliestireno para señalización de vivienda, de 285x65 mm, con las letras o números adhesivos de metacrilato.
Incluye: Replanteo. Fijación en paramento mediante elementos de anclaje.
Criterio de medición de proyecto: Número de unidades previstas, según documentación gráfica de Proyecto.
Criterio de medición de obra: Se medirá el número de unidades realmente colocadas según especificaciones de Proyecto.

| Código | Ud | Descripción | Rendimiento | Precio | Importe |
|---|---|---|---|---|---|
| mt45rpv010k | Ud | Placa de piso para señalización de vivienda, de poliestireno, de 285x65 mm, con las letras o números adhesivos de metacrilato. Incluso elementos de fijación. (material) | 1.000 | 12.50 | 12.50 |
| op00ato010 |  | Atornillador. | 1.000 | 0.00 | 0.00 |
| op00tal010 |  | Taladro. | 1.000 | 0.00 | 0.00 |
| mo080 | h | Ayudante montador. (mano de obra) | 0.199 | 21.78 | 4.33 |
| % | % | Costes directos complementarios | 2 % | 16.83 | 0.34 |
|  |  | Costes directos |  |  | 17.17 |
