# Soporte mural para baño

- Propiedad del archivo: CYPE INGENIEROS, S.A.
- Formato: FIEBDC-3/2002
- Ámbito geográfico: Región de Murcia
- Divisa: EUR
- Costes indirectos: 3.00 %
- IVA: 21.00 %

## S Señalización y equipamiento

### SM Baños

#### SMA Accesorios

**SMA012** Ud Soporte mural para baño.
Soporte mural para colocar un vaso o un dispensador de jabón, acabado cromado, con dispensador de jabón. Fijación al soporte con las sujeciones suministradas por el fabricante.
Incluye: Replanteo. Colocación y fijación.
Criterio de medición de proyecto: Número de unidades previstas, según documentación gráfica de Proyecto.
Criterio de medición de obra: Se medirá el número de unidades realmente colocadas según especificaciones de Proyecto.

| Código | Ud | Descripción | Rendimiento | Precio | Importe |
|---|---|---|---|---|---|
| mt31gro515a | Ud | Soporte mural para colocar un vaso o un dispensador de jabón, acabado cromado, incluso tornillos y tacos. (material) | 1.000 | 39.58 | 39.58 |
| mt31gro535a | Ud | Dispensador de jabón, acabado cromado, con depósito rellenable de vidrio de 160 ml de capacidad color blanco. (material) | 1.000 | 32.39 | 32.39 |
| op00ato010 |  | Atornillador. | 1.000 | 0.00 | 0.00 |
| op00tal010 |  | Taladro. | 1.000 | 0.00 | 0.00 |
| mo107 | h | Ayudante fontanero. (mano de obra) | 0.149 | 21.75 | 3.24 |
| % | % | Costes directos complementarios | 2 % | 75.21 | 1.50 |
|  |  | Costes directos |  |  | 76.71 |
