# Pavimento deportivo de césped sintético

- Propiedad del archivo: CYPE INGENIEROS, S.A.
- Formato: FIEBDC-3/2002
- Ámbito geográfico: Región de Murcia
- Divisa: EUR
- Costes indirectos: 3.00 %
- IVA: 21.00 %

## U Urbanización interior de la parcela

### UD Pistas deportivas

#### UDB Pavimentos de césped sintético

**UDB010** m² Pavimento deportivo de césped sintético.
Pavimento deportivo para campo de rugby, formado por césped sintético, compuesto de mechones rectos monofilamento de 5/8" bicolor con forma de diamante, de fibra 100% polietileno resistente a los rayos UV, 12000 decitex, 400 micras de espesor, 6 hilos por mechón, tejidos sobre base de polipropileno reforzada con una capa de fieltro, con termofijado y sellado con látex, de 60 mm de altura de pelo, 62 mm de altura total de moqueta, 2886 g/m² y 8190 mechones/m², con líneas de juego de césped sintético, color blanco, banda de unión de geotextil de polipropileno, de 300 mm de anchura y adhesivo de poliuretano bicomponente, lastrado con 20 kg/m² de árido silíceo, de granulometría comprendida entre 0,4 y 0,8 mm y 12 kg/m² de granza de caucho, de entre 0,8 y 2,5 mm.
Incluye: Replanteo de las dimensiones de la pista deportiva. Colocación del césped sintético. Lastrado de la superficie. Marcado de líneas.
Criterio de medición de proyecto: Superficie medida según documentación gráfica de Proyecto.
Criterio de medición de obra: Se medirá la superficie realmente ejecutada según especificaciones de Proyecto.

| Código | Ud | Descripción | Rendimiento | Precio | Importe |
|---|---|---|---|---|---|
| mt47cit280f | m² | Césped sintético, compuesto de mechones rectos monofilamento de 5/8" bicolor con forma de diamante, de fibra 100% polietileno resistente a los rayos UV, 12000 decitex, 400 micras de espesor, 6 hilos por mechón, tejidos sobre base de polipropileno reforzada con una capa de fieltro, con termofijado y sellado con látex, de 60 mm de altura de pelo, 62 mm de altura total de moqueta, 2886 g/m² y 8190 mechones/m², suministrado en rollos. (material) | 1.000 | 19.89 | 19.89 |
| mt47cit260a | kg | Adhesivo de poliuretano bicomponente. (material) | 0.120 | 4.31 | 0.52 |
| mt47cit250b | m | Banda de unión de geotextil de polipropileno, de 300 mm de anchura, para campos de fútbol de césped sintético, suministrada en rollos. (material) | 0.480 | 1.29 | 0.62 |
| mt47cit004a | kg | Árido silíceo, de granulometría comprendida entre 0,4 y 0,8 mm, suministrado en sacos. (material) | 20.000 | 0.15 | 3.00 |
| mt47cit270a | kg | Granza de caucho, de entre 0,8 y 2,5 mm. (material) | 12.000 | 0.44 | 5.28 |
| mq07cel010 | h | Carretilla elevadora diesel de doble tracción de 8 t. (maquinaria) | 0.003 | 27.52 | 0.08 |
| mq11ext020 | h | Extendedora fibriladora para césped sintético. (maquinaria) | 0.004 | 51.91 | 0.21 |
| mo041 | h | Oficial 1ª construcción de obra civil. (mano de obra) | 0.050 | 22.53 | 1.13 |
| mo087 | h | Ayudante construcción de obra civil. (mano de obra) | 0.050 | 21.78 | 1.09 |
| % | % | Costes directos complementarios | 2 % | 31.82 | 0.64 |
|  |  | Costes directos |  |  | 32.46 |
