# Pavimento deportivo de césped sintético, sistema "REALTURF"

- Propiedad del archivo: CYPE INGENIEROS, S.A.
- Formato: FIEBDC-3/2002
- Ámbito geográfico: Región de Murcia
- Divisa: EUR
- Costes indirectos: 3.00 %
- IVA: 21.00 %

## U Urbanización interior de la parcela

### UD Pistas deportivas

#### UDB Pavimentos de césped sintético

**UDB100** m² Pavimento deportivo de césped sintético, sistema "REALTURF".
Pavimento deportivo para campo de fútbol, sistema "REALTURF", formado por césped sintético, Xtreme 60 Pro, compuesto de mechones rectos monofilamento en forma de "C" de 5/8", de fibra 100% polietileno resistente a los rayos UV, 18500 decitex, 400 micras de espesor, 8 hilos por mechón, tejidos sobre base de polipropileno reforzada con una capa de fieltro, con termofijado y sellado con látex, de 60 mm de altura de pelo, 2 mm de altura total de moqueta, 3635 g/m² y 8820 mechones/m², con líneas de juego de césped sintético, color blanco, banda de unión de geotextil de polipropileno, de 300 mm de anchura y adhesivo de poliuretano bicomponente, lastrado con 18 kg/m² de árido silíceo, de granulometría comprendida entre 0,5 y 1 mm y 16 kg/m² de granza de caucho, de entre 0,8 y 2,5 mm.
Incluye: Replanteo de las dimensiones de la pista deportiva. Colocación del césped sintético. Lastrado de la superficie. Marcado de líneas.
Criterio de medición de proyecto: Superficie medida según documentación gráfica de Proyecto.
Criterio de medición de obra: Se medirá la superficie realmente ejecutada según especificaciones de Proyecto.

| Código | Ud | Descripción | Rendimiento | Precio | Importe |
|---|---|---|---|---|---|
| mt47adr010b | m² | Césped sintético, Xtreme 60 Pro "REALTURF", compuesto de mechones rectos monofilamento en forma de "C" de 5/8", de fibra 100% polietileno resistente a los rayos UV, 18500 decitex, 400 micras de espesor, 8 hilos por mechón, tejidos sobre base de polipropileno reforzada con una capa de fieltro, con termofijado y sellado con látex, de 60 mm de altura de pelo, 2 mm de altura total de moqueta, 3635 g/m² y 8820 mechones/m², suministrado en rollos. (material) | 1.000 | 8.00 | 8.00 |
| mt47cit285b | m² | Césped sintético, color blanco, suministrado en rollos, para líneas de juego. (material) | 0.040 | 18.10 | 0.72 |
| mt47cit004b | kg | Árido silíceo, de granulometría comprendida entre 0,5 y 1 mm, suministrado en sacos. (material) | 18.000 | 0.15 | 2.70 |
| mt47cit250b | m | Banda de unión de geotextil de polipropileno, de 300 mm de anchura, para campos de fútbol de césped sintético, suministrada en rollos. (material) | 0.387 | 1.29 | 0.50 |
| mt47cit260a | kg | Adhesivo de poliuretano bicomponente. (material) | 0.039 | 4.31 | 0.17 |
| mt47cit270a | kg | Granza de caucho, de entre 0,8 y 2,5 mm. (material) | 16.000 | 0.44 | 7.04 |
| mq07cel010 | h | Carretilla elevadora diesel de doble tracción de 8 t. (maquinaria) | 0.008 | 27.52 | 0.22 |
| mq11ext020 | h | Extendedora fibriladora para césped sintético. (maquinaria) | 0.006 | 51.91 | 0.31 |
| mo041 | h | Oficial 1ª construcción de obra civil. (mano de obra) | 0.040 | 22.53 | 0.90 |
| mo087 | h | Ayudante construcción de obra civil. (mano de obra) | 0.040 | 21.78 | 0.87 |
| % | % | Costes directos complementarios | 2 % | 21.43 | 0.43 |
|  |  | Costes directos |  |  | 21.86 |
