# Tubería de polipropileno para red de aprovechamiento de aguas pluviales o recicladas, "REPOLEN"

- Propiedad del archivo: CYPE INGENIEROS, S.A.
- Formato: FIEBDC-3/2002
- Ámbito geográfico: Región de Murcia
- Divisa: EUR
- Costes indirectos: 3.00 %
- IVA: 21.00 %

## U Urbanización interior de la parcela

### UG Acumulación y gestión de aguas pluviales

#### UGS Sistemas de conducción de agua

**UGS044** m Tubería de polipropileno para red de aprovechamiento de aguas pluviales o recicladas, "REPOLEN".
Tubería de polipropileno para red de aprovechamiento de aguas pluviales o recicladas formada por tubo de polipropileno copolímero random (PP-R), de color morado RAL 4001 y de color verde RAL 6024 con acabado efecto espejo por el interior, Repolen Monocapa Agua Regenerada, serie 5, SDR11, "REPOLEN", de 20 mm de diámetro exterior y 1,9 mm de espesor. Instalación superficial. Incluso material auxiliar para montaje y sujeción a la obra, accesorios y piezas especiales.
Incluye: Replanteo y trazado. Colocación y fijación de tubo y accesorios. Realización de pruebas de servicio.
Criterio de medición de proyecto: Longitud medida según documentación gráfica de Proyecto.
Criterio de medición de obra: Se medirá la longitud realmente ejecutada según especificaciones de Proyecto.

| Código | Ud | Descripción | Rendimiento | Precio | Importe |
|---|---|---|---|---|---|
| mt37rep440j | Ud | Material auxiliar para montaje y sujeción a la obra de las tuberías de polipropileno copolímero random (PP-R), Repolen Monocapa Agua Regenerada, serie 5, SDR11, "REPOLEN", de 20 mm de diámetro exterior. (material) | 1.000 | 0.08 | 0.08 |
| mt37rep040jg | m | Tubo de polipropileno copolímero random (PP-R), de color morado RAL 4001 y de color verde RAL 6024 con acabado efecto espejo por el interior, Repolen Monocapa Agua Regenerada, serie 5, SDR11, "REPOLEN", de 20 mm de diámetro exterior y 1,9 mm de espesor, según UNE-EN ISO 15874-2, suministrado en barras de 4 m de longitud, con el precio incrementado el 30% en concepto de accesorios y piezas especiales. (material) | 1.000 | 2.06 | 2.06 |
| op00ato010 |  | Atornillador. | 1.000 | 0.00 | 0.00 |
| op00mar010 |  | Martillo. | 1.000 | 0.00 | 0.00 |
| op00tal010 |  | Taladro. | 1.000 | 0.00 | 0.00 |
| mo008 | h | Oficial 1ª fontanero. (mano de obra) | 0.040 | 23.16 | 0.93 |
| mo107 | h | Ayudante fontanero. (mano de obra) | 0.040 | 21.75 | 0.87 |
| % | % | Costes directos complementarios | 2 % | 3.94 | 0.08 |
|  |  | Costes directos |  |  | 4.02 |
