# Proyector con lámpara LED

- Propiedad del archivo: CYPE INGENIEROS, S.A.
- Formato: FIEBDC-3/2002
- Ámbito geográfico: Región de Murcia
- Divisa: EUR
- Costes indirectos: 3.00 %
- IVA: 21.00 %

## U Urbanización interior de la parcela

### UI Iluminación exterior

#### UIP Proyectores

**UIP011** Ud Proyector con lámpara LED.
Proyector, no regulable, de 164x46x154 mm, de 20 W, alimentación a 220/240 V y 50-60 Hz, con lámpara LED no reemplazable, temperatura de color 4000 K, con cuerpo de aluminio, acabado lacado color negro, haz de luz extensivo 120° y difusor de vidrio templado, índice de deslumbramiento unificado menor de 19, índice de reproducción cromática mayor de 80, flujo luminoso 2074 lúmenes, grado de protección IP65 y aislamiento clase I.
Incluye: Replanteo. Montaje, conexionado y comprobación de su correcto funcionamiento.
Criterio de medición de proyecto: Número de unidades previstas, según documentación gráfica de Proyecto.
Criterio de medición de obra: Se medirá el número de unidades realmente ejecutadas según especificaciones de Proyecto.

| Código | Ud | Descripción | Rendimiento | Precio | Importe |
|---|---|---|---|---|---|
| mt34rlg010hb | Ud | Proyector, no regulable, de 164x46x154 mm, de 20 W, alimentación a 220/240 V y 50-60 Hz, con lámpara LED no reemplazable, temperatura de color 4000 K, con cuerpo de aluminio, acabado lacado color negro, haz de luz extensivo 120° y difusor de vidrio templado, índice de deslumbramiento unificado menor de 19, índice de reproducción cromática mayor de 80, flujo luminoso 2074 lúmenes, grado de protección IP65 y aislamiento clase I, con soporte. (material) | 1.000 | 26.95 | 26.95 |
| mo003 | h | Oficial 1ª electricista. (mano de obra) | 0.299 | 23.16 | 6.92 |
| mo102 | h | Ayudante electricista. (mano de obra) | 0.299 | 21.75 | 6.50 |
| % | % | Costes directos complementarios | 2 % | 40.37 | 0.81 |
|  |  | Costes directos |  |  | 41.18 |
