# Aporte de tierra vegetal

- Propiedad del archivo: CYPE INGENIEROS, S.A.
- Formato: FIEBDC-3/2002
- Ámbito geográfico: Región de Murcia
- Divisa: EUR
- Costes indirectos: 3.00 %
- IVA: 21.00 %

## U Urbanización interior de la parcela

### UJ Jardinería

#### UJA Acondicionamiento del terreno

**UJA050** m³ Aporte de tierra vegetal.
Aporte de tierra vegetal cribada y fertilizada, suministrada en sacos y extendida con medios mecánicos, mediante miniretroexcavadora, en capas de espesor uniforme y sin producir daños a las plantas existentes.
Incluye: Acopio de la tierra vegetal. Extendido y perfilado de la tierra vegetal. Señalización y protección del terreno.
Criterio de medición de proyecto: Volumen medido según documentación gráfica de Proyecto.
Criterio de medición de obra: Se medirá el volumen realmente ejecutado según especificaciones de Proyecto.

| Código | Ud | Descripción | Rendimiento | Precio | Importe |
|---|---|---|---|---|---|
| mt48tie035b | m³ | Tierra vegetal cribada y fertilizada, suministrada en sacos. (material) | 1.120 | 38.50 | 43.12 |
| mq01exn010i | h | Miniretroexcavadora sobre neumáticos, de 37,5 kW. (maquinaria) | 0.100 | 51.18 | 5.12 |
| mo115 | h | Peón jardinero. (mano de obra) | 0.199 | 21.19 | 4.22 |
| % | % | Costes directos complementarios | 2 % | 52.46 | 1.05 |
|  |  | Costes directos |  |  | 53.51 |
