# Tepe

- Propiedad del archivo: CYPE INGENIEROS, S.A.
- Formato: FIEBDC-3/2002
- Ámbito geográfico: Región de Murcia
- Divisa: EUR
- Costes indirectos: 3.00 %
- IVA: 21.00 %

## U Urbanización interior de la parcela

### UJ Jardinería

#### UJC Tepes y céspedes

**UJC010** m² Tepe.
Tepe de césped.
Incluye: Preparación del terreno con tractor y abonado de fondo. Colocación de tepes. Primer riego.
Criterio de medición de proyecto: Superficie medida en proyección horizontal, según documentación gráfica de Proyecto.
Criterio de medición de obra: Se medirá, en proyección horizontal, la superficie realmente ejecutada según especificaciones de Proyecto.

| Código | Ud | Descripción | Rendimiento | Precio | Importe |
|---|---|---|---|---|---|
| mt48tis020 | m² | Tepe. (material) | 1.050 | 5.10 | 5.36 |
| mt48tie030a | m³ | Tierra vegetal cribada, suministrada a granel. (material) | 0.100 | 23.70 | 2.37 |
| mt48tie040 | kg | Mantillo limpio cribado. (material) | 4.000 | 0.03 | 0.12 |
| mt48tif020a | kg | Abono para presiembra de césped. (material) | 0.100 | 1.44 | 0.14 |
| mt08aaa010a | m³ | Agua. (material) | 0.200 | 1.50 | 0.30 |
| mq09rod010 | h | Rodillo ligero. (maquinaria) | 0.050 | 3.92 | 0.20 |
| mq09mot010 | h | Motocultor 60/80 cm. (maquinaria) | 0.050 | 3.02 | 0.15 |
| mo040 | h | Oficial 1ª jardinero. (mano de obra) | 0.199 | 22.53 | 4.48 |
| mo115 | h | Peón jardinero. (mano de obra) | 0.249 | 21.19 | 5.28 |
| % | % | Costes directos complementarios | 2 % | 18.40 | 0.37 |
|  |  | Costes directos |  |  | 18.77 |
