# Pérgola decorativa prefabricada de hormigón

- Propiedad del archivo: CYPE INGENIEROS, S.A.
- Formato: FIEBDC-3/2002
- Ámbito geográfico: Región de Murcia
- Divisa: EUR
- Costes indirectos: 3.00 %
- IVA: 21.00 %

## U Urbanización interior de la parcela

### UM Mobiliario urbano

#### UMP Pérgolas

**UMP010** Ud Pérgola decorativa prefabricada de hormigón.
Pérgola decorativa exenta, de 4x4,5 m de superficie, formada por: 5 viguetas decorativas prefabricadas de hormigón, de 16x8 cm de sección y 4,5 m de longitud, con dos extremos vistos; colocadas sobre viguetas de carga prefabricadas de hormigón, de 20x10 cm de sección, que apoyan directamente sobre pilares (no incluidos en este precio).
Incluye: Replanteo de alineaciones y niveles. Colocación y fijación de las piezas.
Criterio de medición de proyecto: Número de unidades previstas, según documentación gráfica de Proyecto.
Criterio de medición de obra: Se medirá el número de unidades realmente ejecutadas según especificaciones de Proyecto.

| Código | Ud | Descripción | Rendimiento | Precio | Importe |
|---|---|---|---|---|---|
| mt47als020a | m | Vigueta decorativa prefabricada de hormigón, de 16x8 cm de sección, con dos extremos vistos, para formación de pérgola. (material) | 22.500 | 16.01 | 360.23 |
| mt47als020c | m | Vigueta de carga prefabricada de hormigón, de 20x10 cm de sección, para formación de pérgola. (material) | 8.000 | 21.34 | 170.72 |
| mq04cag010a | h | Camión con grúa de hasta 6 t. (maquinaria) | 0.400 | 55.38 | 22.15 |
| op00tal010 |  | Taladro. | 1.000 | 0.00 | 0.00 |
| op00ato010 |  | Atornillador. | 1.000 | 0.00 | 0.00 |
| mo041 | h | Oficial 1ª construcción de obra civil. (mano de obra) | 0.502 | 22.53 | 11.31 |
| mo087 | h | Ayudante construcción de obra civil. (mano de obra) | 0.502 | 21.78 | 10.93 |
| % | % | Costes directos complementarios | 2 % | 575.34 | 11.51 |
|  |  | Costes directos |  |  | 586.85 |
