# Barrera levadiza peatonal

- Propiedad del archivo: CYPE INGENIEROS, S.A.
- Formato: FIEBDC-3/2002
- Ámbito geográfico: Región de Murcia
- Divisa: EUR
- Costes indirectos: 3.00 %
- IVA: 21.00 %

## U Urbanización interior de la parcela

### UM Mobiliario urbano

#### UMQ Protecciones peatonales

**UMQ050** Ud Barrera levadiza peatonal.
Conjunto de barrera modular levadiza, para protección de peatones, de acero laminado en caliente, de 3000x868 mm, compuesto por barra longitudinal de 100 mm de diámetro y 3 mm de espesor, con acabado en color verde con textura férrea, apoyada sobre montantes de cierre y de leva de 868 mm de altura, de pletina de 50x8 mm, previstos para anclaje mediante recibido en solera de hormigón; tornillería de acero cincado. Protección del conjunto mediante galvanizado en caliente de gran resistencia antioxidante; tratamiento de desengrase y fosfatado; lacado al horno con poliéster ferrotexturado. Incluso solera de hormigón HM-20/P/20/X0 para anclaje de montantes y limpieza. Máxima adherencia del revestimiento exterior. Totalmente montada en obra.
Incluye: Replanteo de alineaciones y niveles. Ejecución de la base de hormigón. Colocación y fijación de las piezas.
Criterio de medición de proyecto: Número de unidades previstas, según documentación gráfica de Proyecto.
Criterio de medición de obra: Se medirá el número de unidades realmente ejecutadas según especificaciones de Proyecto.

| Código | Ud | Descripción | Rendimiento | Precio | Importe |
|---|---|---|---|---|---|
| mt10hmf010tLc | m³ | Hormigón HM-20/P/20/X0, fabricado en central. (material) | 0.100 | 81.80 | 8.18 |
| mt52mug615b | Ud | Placa de anclaje, para recibido de montante de barrera en solera de hormigón. (material) | 2.000 | 11.79 | 23.58 |
| mt52mug610e | Ud | Montante, de 868 mm de altura, con articulación en el apoyo y seguro de protección vertical, realizado con pletina de acero laminado en caliente de 50x8 mm, con portaseñales del mismo color que el cuerpo. (material) | 1.000 | 347.49 | 347.49 |
| mt52mug605e | Ud | Montante de cierre de 868 mm de altura, realizado con pletina de acero laminado en caliente de 50x8 mm, con portaseñales del mismo color que el cuerpo. (material) | 1.000 | 260.01 | 260.01 |
| mt52mug600a | Ud | Barra longitudinal de acero laminado en caliente de 3000 mm de longitud, 100 mm de diámetro y 2 mm de espesor con acabado en color verde con textura férrea, incluso contrapeso oculto en un extremo y manilla integrada en el extremo opuesto para facilitar su elevación, para apoyo entre montantes, en barrera levadiza para protección peatonal. (material) | 1.000 | 312.58 | 312.58 |
| op00tal010 |  | Taladro. | 1.000 | 0.00 | 0.00 |
| op00ato010 |  | Atornillador. | 1.000 | 0.00 | 0.00 |
| au00auh040 |  | Vibrador de hormigón, eléctrico. | 1.000 | 0.00 | 0.00 |
| mo041 | h | Oficial 1ª construcción de obra civil. (mano de obra) | 0.995 | 22.53 | 22.42 |
| mo087 | h | Ayudante construcción de obra civil. (mano de obra) | 0.995 | 21.78 | 21.67 |
| % | % | Costes directos complementarios | 2 % | 995.93 | 19.92 |
|  |  | Costes directos |  |  | 1015.85 |
