# Cuadro eléctrico

- Propiedad del archivo: CYPE INGENIEROS, S.A.
- Formato: FIEBDC-3/2002
- Ámbito geográfico: Región de Murcia
- Divisa: EUR
- Costes indirectos: 3.00 %
- IVA: 21.00 %

## U Urbanización interior de la parcela

### UP Piscinas

#### UPC Equipos de control y cloración

**UPC020** Ud Cuadro eléctrico.
Cuadro eléctrico de mando y protección para piscina de 25x12,5x1,55 m (volumen 465 m³), con caja estanca, diferencial de alta sensibilidad, arrancador, relé térmico de protección de motor, selectores, reloj programador manual-automático, pilotos de señalización marcha-paro y fusibles de protección, todo ello cableado y montado interiormente y unido a motor bajo tubo de acero.
Incluye: Colocación de la caja para el cuadro. Montaje de los componentes.
Criterio de medición de proyecto: Número de unidades previstas, según documentación gráfica de Proyecto.
Criterio de medición de obra: Se medirá el número de unidades realmente ejecutadas según especificaciones de Proyecto.

| Código | Ud | Descripción | Rendimiento | Precio | Importe |
|---|---|---|---|---|---|
| mt47pec050d | Ud | Cuadro eléctrico de mando y protección para piscina de 25x12,5x1,55 m (volumen 465 m³) con las protecciones necesarias para alimentar a todos los equipos eléctricos y conexión de tierra. (material) | 1.000 | 1199.90 | 1199.90 |
| mo003 | h | Oficial 1ª electricista. (mano de obra) | 1.791 | 23.16 | 41.48 |
| mo102 | h | Ayudante electricista. (mano de obra) | 1.791 | 21.75 | 38.95 |
| % | % | Costes directos complementarios | 2 % | 1280.33 | 25.61 |
|  |  | Costes directos |  |  | 1305.94 |
