# Equipo automático de cloración

- Propiedad del archivo: CYPE INGENIEROS, S.A.
- Formato: FIEBDC-3/2002
- Ámbito geográfico: Región de Murcia
- Divisa: EUR
- Costes indirectos: 3.00 %
- IVA: 21.00 %

## U Urbanización interior de la parcela

### UP Piscinas

#### UPC Equipos de control y cloración

**UPC010** Ud Equipo automático de cloración.
Equipo automático de clorado y sulfatado de agua con bomba dosificadora electrónica. Incluso regulador de cloro y PH, depósito de polietileno y tuberías de conexión.
Incluye: Colocación y fijación del equipo. Colocación y fijación de accesorios y piezas especiales. Comprobación del correcto funcionamiento de la instalación.
Criterio de medición de proyecto: Número de unidades previstas, según documentación gráfica de Proyecto.
Criterio de medición de obra: Se medirá el número de unidades realmente ejecutadas según especificaciones de Proyecto.

| Código | Ud | Descripción | Rendimiento | Precio | Importe |
|---|---|---|---|---|---|
| mt47pec010 | Ud | Regulador de cloro-pH. (material) | 1.000 | 2227.26 | 2227.26 |
| mt47pec020 | Ud | Bomba dosificadora electrónica de sulfato de alúmina, incluso accesorios. (material) | 1.000 | 1070.47 | 1070.47 |
| mt47pec030 | Ud | Depósito de polietileno de 200 litros. (material) | 1.000 | 88.51 | 88.51 |
| mt47pec040 | Ud | Tubos, accesorios y material auxiliar. (material) | 1.000 | 68.52 | 68.52 |
| mo008 | h | Oficial 1ª fontanero. (mano de obra) | 1.791 | 23.16 | 41.48 |
| mo107 | h | Ayudante fontanero. (mano de obra) | 1.791 | 21.75 | 38.95 |
| % | % | Costes directos complementarios | 2 % | 3535.19 | 70.70 |
|  |  | Costes directos |  |  | 3605.89 |
