# Prefiltro

- Propiedad del archivo: CYPE INGENIEROS, S.A.
- Formato: FIEBDC-3/2002
- Ámbito geográfico: Región de Murcia
- Divisa: EUR
- Costes indirectos: 3.00 %
- IVA: 21.00 %

## U Urbanización interior de la parcela

### UP Piscinas

#### UPD Equipos de depuración

**UPD050** Ud Prefiltro.
Prefiltro de plástico, con dos salidas de 2", caudal máximo 16,5 m³/h y presión máxima de trabajo de 2,5 bar, con válvula de purga de 3/4", de acero inoxidable AISI 316. Incluso pie soporte y accesorios.
Incluye: Colocación. Conexionado y comprobación de su correcto funcionamiento.
Criterio de medición de proyecto: Número de unidades previstas, según documentación gráfica de Proyecto.
Criterio de medición de obra: Se medirá el número de unidades realmente ejecutadas según especificaciones de Proyecto.

| Código | Ud | Descripción | Rendimiento | Precio | Importe |
|---|---|---|---|---|---|
| mt47ped130a | Ud | Prefiltro de plástico, con dos salidas de 2", caudal máximo 16,5 m³/h y presión máxima de trabajo de 2,5 bar, con válvula de purga de 3/4", de acero inoxidable AISI 316, incluso pie soporte y accesorios. (material) | 1.000 | 348.23 | 348.23 |
| mo008 | h | Oficial 1ª fontanero. (mano de obra) | 0.199 | 23.16 | 4.61 |
| mo107 | h | Ayudante fontanero. (mano de obra) | 0.199 | 21.75 | 4.33 |
| % | % | Costes directos complementarios | 2 % | 357.17 | 7.14 |
|  |  | Costes directos |  |  | 364.31 |
