# Skimmer

- Propiedad del archivo: CYPE INGENIEROS, S.A.
- Formato: FIEBDC-3/2002
- Ámbito geográfico: Región de Murcia
- Divisa: EUR
- Costes indirectos: 3.00 %
- IVA: 21.00 %

## U Urbanización interior de la parcela

### UP Piscinas

#### UPM Complementos para vaso de piscina

**UPM010** Ud Skimmer.
Skimmer completo, de acero inoxidable AISI 316L, con conexión de aspiración. Incluso cesto, tapa y conexión equipotencial.
Incluye: Montaje, conexionado y comprobación de su correcto funcionamiento.
Criterio de medición de proyecto: Número de unidades previstas, según documentación gráfica de Proyecto.
Criterio de medición de obra: Se medirá el número de unidades realmente ejecutadas según especificaciones de Proyecto.

| Código | Ud | Descripción | Rendimiento | Precio | Importe |
|---|---|---|---|---|---|
| mt47ped031 | Ud | Skimmer completo, de acero inoxidable AISI 316L, con conexión de aspiración, incluso cesto, tapa y conexión equipotencial. (material) | 1.000 | 1522.90 | 1522.90 |
| mo008 | h | Oficial 1ª fontanero. (mano de obra) | 0.249 | 23.16 | 5.77 |
| mo107 | h | Ayudante fontanero. (mano de obra) | 0.249 | 21.75 | 5.42 |
| % | % | Costes directos complementarios | 2 % | 1534.09 | 30.68 |
|  |  | Costes directos |  |  | 1564.77 |
