# Rejilla para drenaje

- Propiedad del archivo: CYPE INGENIEROS, S.A.
- Formato: FIEBDC-3/2002
- Ámbito geográfico: Región de Murcia
- Divisa: EUR
- Costes indirectos: 3.00 %
- IVA: 21.00 %

## U Urbanización interior de la parcela

### UP Piscinas

#### UPM Complementos para vaso de piscina

**UPM030** Ud Rejilla para drenaje.
Rejilla cuadrada con marco soporte para drenaje, de acero inoxidable AISI 316, de 200x200 mm, acabado pulido, incluso tornillos de fijación.
Incluye: Montaje, conexionado y comprobación de su correcto funcionamiento.
Criterio de medición de proyecto: Número de unidades previstas, según documentación gráfica de Proyecto.
Criterio de medición de obra: Se medirá el número de unidades realmente ejecutadas según especificaciones de Proyecto.

| Código | Ud | Descripción | Rendimiento | Precio | Importe |
|---|---|---|---|---|---|
| mt47ped081f | Ud | Rejilla cuadrada con marco soporte para drenaje, de acero inoxidable AISI 316, de 200x200 mm, acabado pulido, incluso tornillos de fijación. (material) | 1.000 | 653.78 | 653.78 |
| mo107 | h | Ayudante fontanero. (mano de obra) | 0.050 | 21.75 | 1.09 |
| % | % | Costes directos complementarios | 2 % | 654.87 | 13.10 |
|  |  | Costes directos |  |  | 667.97 |
