# Ascensor acuático "METALU"

- Propiedad del archivo: CYPE INGENIEROS, S.A.
- Formato: FIEBDC-3/2002
- Ámbito geográfico: Región de Murcia
- Divisa: EUR
- Costes indirectos: 3.00 %
- IVA: 21.00 %

## U Urbanización interior de la parcela

### UP Piscinas

#### UPS Ascensores acuáticos

**UPS010** Ud Ascensor acuático "METALU".
Ascensor acuático hidráulico, fijo, B-2 "METALU", de acero inoxidable AISI 316, con 150 kg de capacidad de carga y un desplazamiento vertical del asiento de 1,06 m, formado por apoyos tubulares al borde de la piscina y a la pared del vaso, barandilla tubular con placa de anclaje para fijar en el borde de la piscina, anclada a una estructura soporte tubular en U con un cilindro en su extremo, unido a su vez a un asiento desmontable de PVC, con capacidad de desplazamiento vertical y giro; fijación mediante anclajes de acero inoxidable, introducidos en taladros previamente ejecutados rellenos con resina epoxi-acrilato.
Incluye: Montaje. Posicionado del ascensor acuático en su lugar de colocación. Replanteo de los taladros. Ejecución de los taladros. Relleno de los taladros con resina. Nivelación y fijación definitiva. Conexionado con las redes de conducción de agua y de equipotencialidad.
Criterio de medición de proyecto: Número de unidades previstas, según documentación gráfica de Proyecto.
Criterio de medición de obra: Se medirá el número de unidades realmente ejecutadas según especificaciones de Proyecto.

| Código | Ud | Descripción | Rendimiento | Precio | Importe |
|---|---|---|---|---|---|
| mt39aah010a | Ud | Ascensor acuático hidráulico, fijo, B-2 "METALU", de acero inoxidable AISI 316, con 150 kg de capacidad de carga y un desplazamiento vertical del asiento de 1,06 m, formado por apoyos tubulares al borde de la piscina y a la pared del vaso, barandilla tubular con placa de anclaje para fijar en el borde de la piscina, anclada a una estructura soporte tubular en U con un cilindro en su extremo, unido a su vez a un asiento desmontable de PVC, con capacidad de desplazamiento vertical y giro; con anclajes mecánicos de acero inoxidable 12x90 M8, mecanismos para conexión equipotencial, pistón, válvula de 3 vías y conexión a la toma de agua, requiriendo una presión de entre 3,5 y 5,5 kg/m²; para la accesibilidad autónoma de personas con movilidad reducida a la piscina. (material) | 1.000 | 3980.00 | 3980.00 |
| mt26wur060a | Ud | Cartucho a base de resina epoxi-acrilato, de dos componentes, de 420 ml, con cánula mezcladora. (material) | 0.500 | 30.22 | 15.11 |
| op00tal010 |  | Taladro. | 1.000 | 0.00 | 0.00 |
| op00ato010 |  | Atornillador. | 1.000 | 0.00 | 0.00 |
| mo041 | h | Oficial 1ª construcción de obra civil. (mano de obra) | 1.493 | 22.53 | 33.64 |
| mo087 | h | Ayudante construcción de obra civil. (mano de obra) | 1.493 | 21.78 | 32.52 |
| % | % | Costes directos complementarios | 2 % | 4061.27 | 81.23 |
|  |  | Costes directos |  |  | 4142.50 |
