# Separador de grasas de poliéster reforzado con fibra de vidrio (PRFV)

- Propiedad del archivo: CYPE INGENIEROS, S.A.
- Formato: FIEBDC-3/2002
- Ámbito geográfico: Región de Murcia
- Divisa: EUR
- Costes indirectos: 3.00 %
- IVA: 21.00 %

## U Urbanización interior de la parcela

### US Depuración de aguas residuales domésticas

#### USA Accesorios

**USA030** Ud Separador de grasas de poliéster reforzado con fibra de vidrio (PRFV).
Separador de grasas de poliéster reforzado con fibra de vidrio (PRFV), rectangular, de 500 litros, de 2 litros/s de caudal máximo de aguas grises, con boca de acceso, boca de entrada y boca de salida de 110 mm de diámetro.
Incluye: Replanteo. Colocación. Conexionado y comprobación de su correcto funcionamiento.
Criterio de medición de proyecto: Número de unidades previstas, según documentación gráfica de Proyecto.
Criterio de medición de obra: Se medirá el número de unidades realmente ejecutadas según especificaciones de Proyecto.

| Código | Ud | Descripción | Rendimiento | Precio | Importe |
|---|---|---|---|---|---|
| mt46fgp120a | Ud | Separador de grasas de poliéster reforzado con fibra de vidrio (PRFV), rectangular, de 500 litros, de 2 litros/s de caudal máximo de aguas grises, con boca de acceso, boca de entrada y boca de salida de 110 mm de diámetro, según UNE-EN 1825-1, para pretratamiento de aguas residuales. (material) | 1.000 | 519.40 | 519.40 |
| mo008 | h | Oficial 1ª fontanero. (mano de obra) | 1.144 | 23.16 | 26.50 |
| mo107 | h | Ayudante fontanero. (mano de obra) | 1.144 | 21.75 | 24.88 |
| % | % | Costes directos complementarios | 2 % | 570.78 | 11.42 |
|  |  | Costes directos |  |  | 582.20 |
