# Arqueta de desbaste de poliéster reforzado con fibra de vidrio (PRFV)

- Propiedad del archivo: CYPE INGENIEROS, S.A.
- Formato: FIEBDC-3/2002
- Ámbito geográfico: Región de Murcia
- Divisa: EUR
- Costes indirectos: 3.00 %
- IVA: 21.00 %

## U Urbanización interior de la parcela

### US Depuración de aguas residuales domésticas

#### USA Accesorios

**USA100** Ud Arqueta de desbaste de poliéster reforzado con fibra de vidrio (PRFV).
Arqueta de desbaste de poliéster reforzado con fibra de vidrio (PRFV), de 950x595x475 mm, con boca de entrada y boca de salida, de 110 mm de diámetro, tapa, reja de gruesos, cesta extraíble y rastrillo.
Incluye: Replanteo. Colocación. Conexionado y comprobación de su correcto funcionamiento.
Criterio de medición de proyecto: Número de unidades previstas, según documentación gráfica de Proyecto.
Criterio de medición de obra: Se medirá el número de unidades realmente ejecutadas según especificaciones de Proyecto.

| Código | Ud | Descripción | Rendimiento | Precio | Importe |
|---|---|---|---|---|---|
| mt46fpg020a | Ud | Arqueta de desbaste de poliéster reforzado con fibra de vidrio (PRFV), de 950x595x475 mm, con boca de entrada y boca de salida, de 110 mm de diámetro, tapa, reja de gruesos, cesta extraíble y rastrillo, para pretratamiento de aguas residuales. (material) | 1.000 | 780.08 | 780.08 |
| mo008 | h | Oficial 1ª fontanero. (mano de obra) | 1.194 | 23.16 | 27.65 |
| mo107 | h | Ayudante fontanero. (mano de obra) | 1.194 | 21.75 | 25.97 |
| % | % | Costes directos complementarios | 2 % | 833.70 | 16.67 |
|  |  | Costes directos |  |  | 850.37 |
