# Caudalímetro Parshall

- Propiedad del archivo: CYPE INGENIEROS, S.A.
- Formato: FIEBDC-3/2002
- Ámbito geográfico: Región de Murcia
- Divisa: EUR
- Costes indirectos: 3.00 %
- IVA: 21.00 %

## U Urbanización interior de la parcela

### US Depuración de aguas residuales domésticas

#### USA Accesorios

**USA200** Ud Caudalímetro Parshall.
Caudalímetro Parshall, por ultrasonidos, de entre 0,32 y 19 m³/h de caudal, de 635,2x167,1x229 mm.
Incluye: Replanteo. Colocación. Conexionado y comprobación de su correcto funcionamiento.
Criterio de medición de proyecto: Número de unidades previstas, según documentación gráfica de Proyecto.
Criterio de medición de obra: Se medirá el número de unidades realmente ejecutadas según especificaciones de Proyecto.

| Código | Ud | Descripción | Rendimiento | Precio | Importe |
|---|---|---|---|---|---|
| mt46fcg010a | Ud | Caudalímetro Parshall, por ultrasonidos, de entre 0,32 y 19 m³/h de caudal, de 635,2x167,1x229 mm. (material) | 1.000 | 4162.06 | 4162.06 |
| mo008 | h | Oficial 1ª fontanero. (mano de obra) | 1.791 | 23.16 | 41.48 |
| mo107 | h | Ayudante fontanero. (mano de obra) | 1.791 | 21.75 | 38.95 |
| % | % | Costes directos complementarios | 2 % | 4242.49 | 84.85 |
|  |  | Costes directos |  |  | 4327.34 |
