# Estación depuradora biológica

- Propiedad del archivo: CYPE INGENIEROS, S.A.
- Formato: FIEBDC-3/2002
- Ámbito geográfico: Región de Murcia
- Divisa: EUR
- Costes indirectos: 3.00 %
- IVA: 21.00 %

## U Urbanización interior de la parcela

### US Depuración de aguas residuales domésticas

#### USE Estaciones depuradoras

**USE012** Ud Estación depuradora biológica.
Estación depuradora biológica de aguas residuales, tecnología VFL, capacidad para 20 a 50 usuarios (H.E.), carga media de materia orgánica contaminante (DBO5) de 3 kg/día y caudal máximo de agua depurada de 7500 litros/día, equipada con un reactor biológico tipo AT y dos compresores. Totalmente instalada y en funcionamiento, sin incluir la excavación, la nivelación ni el relleno del trasdós.
Incluye: Replanteo. Colocación de la estación depuradora. Conexionado con las redes de conducción de agua, de salubridad y eléctrica. Puesta en marcha.
Criterio de medición de proyecto: Número de unidades previstas, según documentación gráfica de Proyecto.
Criterio de medición de obra: Se medirá el número de unidades realmente ejecutadas según especificaciones de Proyecto.

| Código | Ud | Descripción | Rendimiento | Precio | Importe |
|---|---|---|---|---|---|
| mt46edb010i | Ud | Estación depuradora biológica de aguas residuales, tecnología VFL, capacidad para 20 a 50 usuarios (H.E.), carga media de materia orgánica contaminante (DBO5) de 3 kg/día y caudal máximo de agua depurada de 7500 litros/día, equipada con un reactor biológico tipo AT y dos compresores, según UNE-EN 12566-3. (material) | 1.000 | 20370.00 | 20370.00 |
| mq04cag010a | h | Camión con grúa de hasta 6 t. (maquinaria) | 0.500 | 55.38 | 27.69 |
| mo008 | h | Oficial 1ª fontanero. (mano de obra) | 5.971 | 23.16 | 138.29 |
| mo107 | h | Ayudante fontanero. (mano de obra) | 5.971 | 21.75 | 129.87 |
| mo003 | h | Oficial 1ª electricista. (mano de obra) | 1.990 | 23.16 | 46.09 |
| mo102 | h | Ayudante electricista. (mano de obra) | 1.990 | 21.75 | 43.28 |
| % | % | Costes directos complementarios | 2 % | 20755.22 | 415.10 |
|  |  | Costes directos |  |  | 21170.32 |
