# Depósito de almacenamiento de aguas residuales

- Propiedad del archivo: CYPE INGENIEROS, S.A.
- Formato: FIEBDC-3/2002
- Ámbito geográfico: Región de Murcia
- Divisa: EUR
- Costes indirectos: 3.00 %
- IVA: 21.00 %

## U Urbanización interior de la parcela

### US Depuración de aguas residuales domésticas

#### USR Depósitos de almacenamiento de aguas residuales

**USR010** Ud Depósito de almacenamiento de aguas residuales.
Depósito de almacenamiento de aguas residuales de polietileno de alta densidad (PEAD/HDPE), de 1500 litros, con boca de entrada de 110 mm de diámetro y boca de salida de 200 mm de diámetro con tapa.
Incluye: Replanteo. Colocación. Conexionado y comprobación de su correcto funcionamiento.
Criterio de medición de proyecto: Número de unidades previstas, según documentación gráfica de Proyecto.
Criterio de medición de obra: Se medirá el número de unidades realmente ejecutadas según especificaciones de Proyecto.

| Código | Ud | Descripción | Rendimiento | Precio | Importe |
|---|---|---|---|---|---|
| mt46fdg010a | Ud | Depósito de almacenamiento de aguas residuales de polietileno de alta densidad (PEAD/HDPE), de 1500 litros, con boca de entrada de 110 mm de diámetro y boca de salida de 200 mm de diámetro con tapa. (material) | 1.000 | 1616.02 | 1616.02 |
| mo008 | h | Oficial 1ª fontanero. (mano de obra) | 1.791 | 23.16 | 41.48 |
| mo107 | h | Ayudante fontanero. (mano de obra) | 1.791 | 21.75 | 38.95 |
| % | % | Costes directos complementarios | 2 % | 1696.45 | 33.93 |
|  |  | Costes directos |  |  | 1730.38 |
