# Fosa séptica de polietileno de alta densidad (PEAD/HDPE)

- Propiedad del archivo: CYPE INGENIEROS, S.A.
- Formato: FIEBDC-3/2002
- Ámbito geográfico: Región de Murcia
- Divisa: EUR
- Costes indirectos: 3.00 %
- IVA: 21.00 %

## U Urbanización interior de la parcela

### US Depuración de aguas residuales domésticas

#### USS Fosas sépticas y filtros

**USS010** Ud Fosa séptica de polietileno de alta densidad (PEAD/HDPE).
Fosa séptica de polietileno de alta densidad (PEAD/HDPE), de 4500 litros, de 1600 mm de diámetro y 2660 mm de altura, para 23 usuarios (H.E.), con boca de acceso de 410 mm de diámetro, boca de entrada y boca de salida de 125 mm de diámetro.
Incluye: Replanteo. Colocación y conexionado de la fosa séptica. Comprobación de su correcto funcionamiento.
Criterio de medición de proyecto: Número de unidades previstas, según documentación gráfica de Proyecto.
Criterio de medición de obra: Se medirá el número de unidades realmente ejecutadas según especificaciones de Proyecto.

| Código | Ud | Descripción | Rendimiento | Precio | Importe |
|---|---|---|---|---|---|
| mt46fsp100e | Ud | Fosa séptica de polietileno de alta densidad (PEAD/HDPE), de 4500 litros, de 1600 mm de diámetro y 2660 mm de altura, para 23 usuarios (H.E.), con boca de acceso de 410 mm de diámetro, boca de entrada y boca de salida de 125 mm de diámetro, según UNE-EN 12566-1, para tratamiento primario de aguas residuales. (material) | 1.000 | 2145.64 | 2145.64 |
| mo008 | h | Oficial 1ª fontanero. (mano de obra) | 2.438 | 23.16 | 56.46 |
| mo107 | h | Ayudante fontanero. (mano de obra) | 2.438 | 21.75 | 53.03 |
| % | % | Costes directos complementarios | 2 % | 2255.13 | 45.10 |
|  |  | Costes directos |  |  | 2300.23 |
