# Fosa séptica compacta, de polietileno de alta densidad (PEAD/HDPE)

- Propiedad del archivo: CYPE INGENIEROS, S.A.
- Formato: FIEBDC-3/2002
- Ámbito geográfico: Región de Murcia
- Divisa: EUR
- Costes indirectos: 3.00 %
- IVA: 21.00 %

## U Urbanización interior de la parcela

### US Depuración de aguas residuales domésticas

#### USS Fosas sépticas y filtros

**USS040** Ud Fosa séptica compacta, de polietileno de alta densidad (PEAD/HDPE).
Fosa séptica compacta de polietileno de alta densidad (PEAD/HDPE) con filtro biológico aeróbico, de 9000 litros, de 2000 mm de diámetro y 3360 mm de longitud, con dos bocas de acceso de 500 mm de diámetro, boca de entrada y boca de salida de 125 mm de diámetro.
Incluye: Replanteo. Colocación y conexionado de la fosa séptica compacta. Comprobación de su correcto funcionamiento.
Criterio de medición de proyecto: Número de unidades previstas, según documentación gráfica de Proyecto.
Criterio de medición de obra: Se medirá el número de unidades realmente ejecutadas según especificaciones de Proyecto.

| Código | Ud | Descripción | Rendimiento | Precio | Importe |
|---|---|---|---|---|---|
| mt46fsp110f | Ud | Fosa séptica compacta de polietileno de alta densidad (PEAD/HDPE) con filtro biológico aeróbico, de 9000 litros, de 2000 mm de diámetro y 3360 mm de longitud, con dos bocas de acceso de 500 mm de diámetro, boca de entrada y boca de salida de 125 mm de diámetro, para tratamiento de aguas residuales. (material) | 1.000 | 6374.84 | 6374.84 |
| mo008 | h | Oficial 1ª fontanero. (mano de obra) | 2.836 | 23.16 | 65.68 |
| mo107 | h | Ayudante fontanero. (mano de obra) | 2.836 | 21.75 | 61.68 |
| % | % | Costes directos complementarios | 2 % | 6502.20 | 130.04 |
|  |  | Costes directos |  |  | 6632.24 |
