# Sellado de junta en pavimento continuo de hormigón, con perfil preformado

- Propiedad del archivo: CYPE INGENIEROS, S.A.
- Formato: FIEBDC-3/2002
- Ámbito geográfico: Región de Murcia
- Divisa: EUR
- Costes indirectos: 3.00 %
- IVA: 21.00 %

## U Urbanización interior de la parcela

### UX Pavimentos exteriores

#### UXC Continuos de hormigón

**UXC140** m Sellado de junta en pavimento continuo de hormigón, con perfil preformado.
Sellado de junta perimetral de hasta 34 mm de anchura y 20 mm de profundidad, en pavimento continuo de hormigón, con perfil preformado compuesto por dos perfiles de aluminio anodizado, entre los que se coloca caucho sintético EPDM, con la superficie estriada, color negro. Incluso tacos y tornillos de fijación.
Incluye: Limpieza y preparación del interior de la junta. Ejecución de taladros. Corte, colocación y fijación del perfil.
Criterio de medición de proyecto: Longitud medida según documentación gráfica de Proyecto.
Criterio de medición de obra: Se medirá la longitud realmente ejecutada según especificaciones de Proyecto.

| Código | Ud | Descripción | Rendimiento | Precio | Importe |
|---|---|---|---|---|---|
| mt18wwe045a | Ud | Perfil preformado para sellado de juntas perimetrales de hasta 34 mm de anchura y 20 mm de profundidad, en pavimentos continuos de hormigón, compuesto por dos perfiles de aluminio anodizado, entre los que se coloca caucho sintético EPDM, con la superficie estriada, de color negro; con tacos y tornillos de fijación. (material) | 1.050 | 22.52 | 23.65 |
| op00amo010 |  | Amoladora o radial. | 1.000 | 0.00 | 0.00 |
| mo041 | h | Oficial 1ª construcción de obra civil. (mano de obra) | 0.100 | 22.53 | 2.25 |
| % | % | Costes directos complementarios | 2 % | 25.90 | 0.52 |
|  |  | Costes directos |  |  | 26.42 |
