# Estabilización de explanada "in situ", mediante conglomerantes

- Propiedad del archivo: CYPE INGENIEROS, S.A.
- Formato: FIEBDC-3/2002
- Ámbito geográfico: Región de Murcia
- Divisa: EUR
- Costes indirectos: 3.00 %
- IVA: 21.00 %

## U Urbanización interior de la parcela

### UX Pavimentos exteriores

#### UXE Explanadas, caminos y senderos

**UXE020** m³ Estabilización de explanada "in situ", mediante conglomerantes.
Estabilización de explanada "in situ", vertiendo una lechada de cemento CEM II / A-L 32,5 N, para conseguir un suelo estabilizado tipo SEST-2 conforme a los requisitos expuestos en el artículo 512 del PG-3. Incluso escarificación previa, distribución de la lechada, mezcla del suelo con el conglomerante, compactación de la mezcla, refino de la superficie, ejecución de las juntas de construcción y curado.
Incluye: Preparación de la superficie. Escarificación del suelo. Preparación y extendido de la lechada. Ejecución de la mezcla con el suelo. Compactación. Refino de la superficie. Ejecución de las juntas. Curado.
Criterio de medición de proyecto: Volumen medido sobre los perfiles de los planos topográficos de Proyecto, que definen el movimiento de tierras a realizar en obra.
Criterio de medición de obra: Se medirá el volumen de relleno sobre los perfiles transversales del terreno realmente ejecutados, compactados y terminados según especificaciones de Proyecto.

| Código | Ud | Descripción | Rendimiento | Precio | Importe |
|---|---|---|---|---|---|
| mt08aaa010a | m³ | Agua. (material) | 0.050 | 1.50 | 0.08 |
| mt08cet020e | t | Cemento CEM II / A-L 32,5 N, a granel, según UNE-EN 197-1. (material) | 0.061 | 89.64 | 5.47 |
| mq01pao010a | h | Pala cargadora sobre cadenas, de 59 kW/1,2 m³, equipada con escarificadora. (maquinaria) | 0.120 | 44.80 | 5.38 |
| mq01mot010a | h | Motoniveladora de 141 kW. (maquinaria) | 0.015 | 75.91 | 1.14 |
| mq02rov010i | h | Compactador monocilíndrico vibrante autopropulsado, de 129 kW, de 16,2 t, anchura de trabajo 213,4 cm. (maquinaria) | 0.028 | 69.78 | 1.95 |
| mq02cia020f | h | Camión cisterna equipado para riego, de 8 m³ de capacidad. (maquinaria) | 0.035 | 123.00 | 4.31 |
| mo087 | h | Ayudante construcción de obra civil. (mano de obra) | 0.080 | 21.78 | 1.74 |
| % | % | Costes directos complementarios | 2 % | 20.07 | 0.40 |
|  |  | Costes directos |  |  | 20.47 |
