# Ensayo físico-químico de probetas de hormigón endurecido

- Propiedad del archivo: CYPE INGENIEROS, S.A.
- Formato: FIEBDC-3/2002
- Ámbito geográfico: Región de Murcia
- Divisa: EUR
- Costes indirectos: 3.00 %
- IVA: 21.00 %

## X Control de calidad y ensayos

### XE Estructuras de hormigón

#### XEI Ensayos informativos

**XEI080** Ud Ensayo físico-químico de probetas de hormigón endurecido.
Ensayo físico-químico a realizar en laboratorio acreditado en el área técnica correspondiente, sobre probetas de hormigón endurecido, tomadas en obra, para la determinación de las siguientes características: porosidad, densidad real y densidad aparente según UNE-EN 12390-7; presencia de cemento aluminoso; profundidad de carbonatación según UNE 112011; contenido de cloruros según UNE 112010; contenido de cemento, composición ponderal y relación agua/cemento. Incluso desplazamiento a obra.
Incluye: Desplazamiento a obra. Toma de muestras. Realización de ensayos.
Criterio de medición de proyecto: Ensayo a realizar, según documentación del Plan de control de calidad.

| Código | Ud | Descripción | Rendimiento | Precio | Importe |
|---|---|---|---|---|---|
| mt49des010 | Ud | Repercusión de desplazamiento a obra para la toma de muestras. (material) | 1.000 | 0.74 | 0.74 |
| mt49hoe020 | Ud | Toma en obra de muestras de hormigón endurecido, cuyo peso no exceda de 50 kg. (material) | 1.000 | 32.02 | 32.02 |
| mt49hoe040 | Ud | Ensayo para determinar la porosidad y densidad real y aparente de una muestra de hormigón endurecido, según UNE-EN 12390-7. (material) | 1.000 | 68.90 | 68.90 |
| mt49hoe050 | Ud | Ensayo cualitativo para determinar la presencia de cemento aluminoso en una muestra de hormigón endurecido. (material) | 1.000 | 122.84 | 122.84 |
| mt49hoe060 | Ud | Ensayo para determinar la profundidad de carbonatación de una muestra de hormigón endurecido, según UNE 112011. (material) | 1.000 | 31.09 | 31.09 |
| mt49hoe070 | Ud | Ensayo para determinar el contenido de cloruros de una muestra de hormigón endurecido, según UNE 112010. (material) | 1.000 | 142.87 | 142.87 |
| mt49hoe090 | Ud | Ensayo para determinar el contenido de cemento de una muestra de hormigón endurecido, determinando la composición ponderal y la relación agua/cemento. (material) | 1.000 | 371.88 | 371.88 |
| % | % | Costes directos complementarios | 2 % | 770.34 | 15.41 |
|  |  | Costes directos |  |  | 785.75 |
