# Ensayo de ladrillos de hormigón

- Propiedad del archivo: CYPE INGENIEROS, S.A.
- Formato: FIEBDC-3/2002
- Ámbito geográfico: Región de Murcia
- Divisa: EUR
- Costes indirectos: 3.00 %
- IVA: 21.00 %

## X Control de calidad y ensayos

### XP Prefabricados de hormigón

#### XPL Ladrillos

**XPL010** Ud Ensayo de ladrillos de hormigón.
Ensayos a realizar en laboratorio acreditado en el área técnica correspondiente, sobre una muestra de ladrillo de hormigón, tomada en obra, para la determinación de las siguientes características: dimensiones y comprobación de la forma según UNE-EN 772-16 y UNE-EN 772-20. Incluso desplazamiento a obra e informe de resultados.
Incluye: Desplazamiento a obra. Toma de muestras. Realización de ensayos. Redacción de informe de los resultados de los ensayos realizados.
Criterio de medición de proyecto: Ensayo a realizar, según documentación del Plan de control de calidad.

| Código | Ud | Descripción | Rendimiento | Precio | Importe |
|---|---|---|---|---|---|
| mt49des010 | Ud | Repercusión de desplazamiento a obra para la toma de muestras. (material) | 1.000 | 0.74 | 0.74 |
| mt49lho010 | Ud | Toma en obra de muestras de ladrillos de hormigón, cuyo peso no exceda de 50 kg. (material) | 1.000 | 30.71 | 30.71 |
| mt49lho090 | Ud | Ensayo para determinar las dimensiones y comprobación de la forma de una muestra de ladrillos de hormigón, según UNE-EN 772-16 y UNE-EN 772-20. (material) | 1.000 | 54.75 | 54.75 |
| mt49lho020 | Ud | Informe de resultados de los ensayos realizados sobre una muestra de ladrillos de hormigón. (material) | 1.000 | 96.06 | 96.06 |
| % | % | Costes directos complementarios | 2 % | 182.26 | 3.65 |
|  |  | Costes directos |  |  | 185.91 |
