# Prueba de carga de viguetas

- Propiedad del archivo: CYPE INGENIEROS, S.A.
- Formato: FIEBDC-3/2002
- Ámbito geográfico: Región de Murcia
- Divisa: EUR
- Costes indirectos: 3.00 %
- IVA: 21.00 %

## X Control de calidad y ensayos

### XP Prefabricados de hormigón

#### XPV Viguetas

**XPV010** Ud Prueba de carga de viguetas.
Prueba de carga a realizar en obra, sobre una vigueta de hormigón, para la determinación del momento de rotura según Código Estructural. Incluso desplazamiento a obra e informe de resultados.
Incluye: Desplazamiento a obra. Realización de ensayos. Redacción de informe de los resultados de los ensayos realizados.
Criterio de medición de proyecto: Ensayo a realizar, según documentación del Plan de control de calidad.

| Código | Ud | Descripción | Rendimiento | Precio | Importe |
|---|---|---|---|---|---|
| mt49vig010 | Ud | Prueba de carga para determinar la carga de rotura de una vigueta de hormigón, según Código Estructural. (material) | 1.000 | 141.11 | 141.11 |
| % | % | Costes directos complementarios | 2 % | 141.11 | 2.82 |
|  |  | Costes directos |  |  | 143.93 |
