# Conjunto de pruebas de servicio de las instalaciones en vivienda

- Propiedad del archivo: CYPE INGENIEROS, S.A.
- Formato: FIEBDC-3/2002
- Ámbito geográfico: Región de Murcia
- Divisa: EUR
- Costes indirectos: 3.00 %
- IVA: 21.00 %

## X Control de calidad y ensayos

### XR Pruebas de servicio

#### XRI Instalaciones

**XRI010** Ud Conjunto de pruebas de servicio de las instalaciones en vivienda.
Conjunto de pruebas de servicio a realizar por laboratorio acreditado en el área técnica correspondiente, para comprobar el correcto funcionamiento de las siguientes instalaciones: electricidad, TV/FM, portero automático, fontanería, saneamiento, calefacción y climatización. Incluso informe de resultados.
Incluye: Realización de las pruebas. Redacción de informe de los resultados de las pruebas realizadas.
Criterio de medición de proyecto: Prueba a realizar, según documentación del Plan de control de calidad.
Criterio de medición de obra: Se medirá el número de pruebas realizadas por laboratorio acreditado según especificaciones de Proyecto.

| Código | Ud | Descripción | Rendimiento | Precio | Importe |
|---|---|---|---|---|---|
| mt49prs110a | Ud | Prueba de servicio para comprobar el correcto funcionamiento de la instalación eléctrica en vivienda, incluso informe de resultados. (material) | 1.000 | 18.00 | 18.00 |
| mt49prs120a | Ud | Prueba de servicio para comprobar el correcto funcionamiento de la instalación de TV/FM en vivienda, incluso informe de resultados. (material) | 1.000 | 12.00 | 12.00 |
| mt49prs130 | Ud | Prueba de servicio para comprobar el correcto funcionamiento de la instalación de portero automático en vivienda, incluso informe de resultados. (material) | 1.000 | 12.00 | 12.00 |
| mt49prs140 | Ud | Prueba de servicio para comprobar el correcto funcionamiento de las instalaciones de fontanería y saneamiento en vivienda, incluso informe de resultados. (material) | 1.000 | 30.00 | 30.00 |
| mt49prs150a | Ud | Prueba de servicio para comprobar el correcto funcionamiento de la instalación de calefacción con depósito en vivienda, incluso informe de resultados. (material) | 1.000 | 57.00 | 57.00 |
| mt49prs155a | Ud | Prueba de servicio para comprobar el correcto funcionamiento de la instalación de climatización (sólo frío) en vivienda, incluso informe de resultados. (material) | 1.000 | 12.00 | 12.00 |
| % | % | Costes directos complementarios | 2 % | 141.00 | 2.82 |
|  |  | Costes directos |  |  | 143.82 |
