# Ensayo de vidrio

- Propiedad del archivo: CYPE INGENIEROS, S.A.
- Formato: FIEBDC-3/2002
- Ámbito geográfico: Región de Murcia
- Divisa: EUR
- Costes indirectos: 3.00 %
- IVA: 21.00 %

## X Control de calidad y ensayos

### XV Vidrios

#### XVV Vidrios

**XVV010** Ud Ensayo de vidrio.
Ensayos a realizar en laboratorio acreditado en el área técnica correspondiente, sobre una muestra de vidrio, tomada en obra, para la determinación de las siguientes características: resistencia a flexión según UNE 43713. Incluso desplazamiento a obra e informe de resultados.
Incluye: Desplazamiento a obra. Toma de muestras. Realización de ensayos. Redacción de informe de los resultados de los ensayos realizados.
Criterio de medición de proyecto: Ensayo a realizar, según documentación del Plan de control de calidad.

| Código | Ud | Descripción | Rendimiento | Precio | Importe |
|---|---|---|---|---|---|
| mt49des010 | Ud | Repercusión de desplazamiento a obra para la toma de muestras. (material) | 1.000 | 0.74 | 0.74 |
| mt49vid020 | Ud | Toma en obra de muestras de vidrio, cuyo peso no exceda de 50 kg. (material) | 1.000 | 32.02 | 32.02 |
| mt49vid070 | Ud | Ensayo para determinar la resistencia a flexión de una muestra de vidrio, según UNE 43713. (material) | 1.000 | 284.89 | 284.89 |
| mt49vid030 | Ud | Informe de resultados de los ensayos realizados sobre una muestra de vidrio. (material) | 1.000 | 96.06 | 96.06 |
| % | % | Costes directos complementarios | 2 % | 413.71 | 8.27 |
|  |  | Costes directos |  |  | 421.98 |
