# Sistema T de red de seguridad colocada horizontalmente con consolas

- Propiedad del archivo: CYPE INGENIEROS, S.A.
- Formato: FIEBDC-3/2002
- Ámbito geográfico: Región de Murcia
- Divisa: EUR
- Costes indirectos: 3.00 %
- IVA: 21.00 %

## Y Seguridad y salud

### YC Sistemas de protección colectiva

#### YCF Protección perimetral de bordes de forjado

**YCF040** m Sistema T de red de seguridad colocada horizontalmente con consolas.
Sistema T de red de seguridad colocada horizontalmente, primera puesta, mediante montaje en el suelo y elevación posterior a la planta, formado por: red de seguridad UNE-EN 1263-1 T A2 M60 Q M, de poliamida de alta tenacidad, anudada, de color blanco, amortizable en 10 puestas; consola con brazos articulados separados entre sí una distancia máxima de 4 m, largueros metálicos y apoyos inferiores, amortizable en 50 usos y cajetines para anclaje al forjado, amortizables en 50 usos. Incluso cuerda de unión de polipropileno, para unir las redes y cuerda de atado de polipropileno, para atar la cuerda perimetral de las redes a un soporte adecuado.
Criterio de medición de proyecto: Longitud medida según Estudio o Estudio Básico de Seguridad y Salud.
Criterio de medición de obra: Se medirá la longitud realmente montada según especificaciones de Estudio o Estudio Básico de Seguridad y Salud.

| Código | Ud | Descripción | Rendimiento | Precio | Importe |
|---|---|---|---|---|---|
| mt50sph010ja | m² | Red de seguridad UNE-EN 1263-1 T A2 M60 Q M, de poliamida de alta tenacidad, anudada, de color blanco. Cuerda de red de calibre 4,5 mm. Energía de la red A2 (entre 2,2 y 4,4 kJ). Configuración de la red cuadrada, con cuerda perimetral de polipropileno de 16 mm de diámetro. (material) | 0.322 | 3.77 | 1.21 |
| mt50spr170a | m | Cuerda de unión UNE-EN 1263-1 N de polipropileno de alta tenacidad, con tratamiento a los rayos UV, D=8 mm y carga de rotura superior a 7,5 kN. (material) | 0.116 | 0.21 | 0.02 |
| mt50spr180a | m | Cuerda de atado UNE-EN 1263-1 G de polipropileno de alta tenacidad, con tratamiento a los rayos UV, D=12 mm y carga de rotura superior a 20 kN. (material) | 0.220 | 0.36 | 0.08 |
| mt50sph120 | Ud | Consola metálica compuesta por dos brazos articulados, de 3,75 m de longitud cada uno, separados entre sí 4 m, dos largueros, de 5,8 m de longitud cada uno y dos apoyos inferiores. (material) | 0.003 | 1005.98 | 3.02 |
| mt50sph121a | Ud | Cajetín metálico para anclaje de la consola al forjado. (material) | 0.010 | 74.59 | 0.75 |
| mo119 | h | Oficial 1ª Seguridad y Salud. (mano de obra) | 0.219 | 22.53 | 4.93 |
| mo120 | h | Peón Seguridad y Salud. (mano de obra) | 0.219 | 21.19 | 4.64 |
| % | % | Costes directos complementarios | 2 % | 14.65 | 0.29 |
|  |  | Costes directos |  |  | 14.94 |
