# Marquesina de protección perimetral del edificio

- Propiedad del archivo: CYPE INGENIEROS, S.A.
- Formato: FIEBDC-3/2002
- Ámbito geográfico: Región de Murcia
- Divisa: EUR
- Costes indirectos: 3.00 %
- IVA: 21.00 %

## Y Seguridad y salud

### YC Sistemas de protección colectiva

#### YCM Escaleras, marquesinas, pasarelas y plataformas

**YCM025** m Marquesina de protección perimetral del edificio.
Marquesina de protección perimetral del edificio en la primera planta ante la posible caída de objetos formada por: brazos plegables, tipo ménsula, de perfil hueco de acero de sección rectangular 60x40x2 mm, con un tramo horizontal de 3,0 m de longitud y un tramo inclinado a 45° de 1,3 m de longitud, fijados al forjado cada 2,5 m con soportes tipo Omega previamente anclados al forjado con fijaciones mecánicas, amortizables en 8 usos y plataforma de chapa de acero galvanizado de 1,0 mm de espesor, que protege una zona de 1,7 m de anchura, apoyada sobre los brazos tipo ménsula y con solape entre chapas, amortizable en 10 usos. Incluso tornillos para la sujeción de las chapas a los brazos.
Criterio de medición de proyecto: Longitud medida según Estudio o Estudio Básico de Seguridad y Salud.
Criterio de medición de obra: Se medirá la longitud realmente montada según especificaciones de Estudio o Estudio Básico de Seguridad y Salud.

| Código | Ud | Descripción | Rendimiento | Precio | Importe |
|---|---|---|---|---|---|
| mt50spm015a | Ud | Brazo plegable, tipo ménsula, de perfil hueco de acero de sección rectangular 60x40x2 mm, con un tramo horizontal de 3 m de longitud y un tramo inclinado a 45° de 1,30 m de longitud. (material) | 0.073 | 64.66 | 4.72 |
| mt50spm035 | Ud | Soporte tipo Omega de chapa de acero, de 60x40 mm y 5 mm de espesor. (material) | 0.583 | 11.95 | 6.97 |
| mt50spl105a | Ud | Fijación compuesta por taco químico, arandela y tornillo de acero de 12 mm de diámetro y 80 mm de longitud. (material) | 1.165 | 5.70 | 6.64 |
| mt13ccg010i | m² | Chapa perfilada de acero galvanizado, de 1 mm de espesor, con nervios de entre 40 y 50 mm de altura de cresta, a una separación de entre 250 y 270 mm e inercia entre 21 y 34 cm4, según UNE-EN 14782. (material) | 0.339 | 10.18 | 3.45 |
| mt13ccg030c | Ud | Tornillo autorroscante de 6,5x70 mm de acero galvanizado, con arandela. (material) | 2.331 | 0.18 | 0.42 |
| mo119 | h | Oficial 1ª Seguridad y Salud. (mano de obra) | 0.398 | 22.53 | 8.97 |
| mo120 | h | Peón Seguridad y Salud. (mano de obra) | 0.398 | 21.19 | 8.43 |
| % | % | Costes directos complementarios | 2 % | 39.60 | 0.79 |
|  |  | Costes directos |  |  | 40.39 |
