# Plataforma de trabajo en voladizo

- Propiedad del archivo: CYPE INGENIEROS, S.A.
- Formato: FIEBDC-3/2002
- Ámbito geográfico: Región de Murcia
- Divisa: EUR
- Costes indirectos: 3.00 %
- IVA: 21.00 %

## Y Seguridad y salud

### YC Sistemas de protección colectiva

#### YCM Escaleras, marquesinas, pasarelas y plataformas

**YCM070** m Plataforma de trabajo en voladizo.
Plataforma de trabajo en voladizo de madera de pino, de 0,60 m de anchura útil, con base formada por tablones de 20x7,2 cm, cosidos por clavazón, con 200 kg de capacidad de carga, barandilla lateral de 1,00 m de altura formada por rodapié de tabloncillo de 15x5,2 cm, pasamanos lateral de tabla de 12x2,7 cm y travesaño lateral de tabloncillo de 15x5,2 cm, amortizable en 3 usos, colocada sobre una estructura portante formada por puntales metálicos dispuestos en la planta inferior del forjado del alero, arriostrados entre sí, amortizables en 15 usos. Incluso durmientes y cuñas de madera para apoyo de los puntales al forjado.
Criterio de medición de proyecto: Longitud medida según Estudio o Estudio Básico de Seguridad y Salud.
Criterio de medición de obra: Se medirá la longitud realmente montada según especificaciones de Estudio o Estudio Básico de Seguridad y Salud.

| Código | Ud | Descripción | Rendimiento | Precio | Importe |
|---|---|---|---|---|---|
| mt50spa050m | m³ | Tablón de madera de pino, dimensiones 20x7,2 cm. (material) | 0.025 | 439.20 | 10.98 |
| mt50spa050g | m³ | Tabloncillo de madera de pino, dimensiones 15x5,2 cm. (material) | 0.005 | 424.80 | 2.12 |
| mt50spa050a | m³ | Tabla de madera de pino, dimensiones 12x2,7 cm. (material) | 0.001 | 432.00 | 0.43 |
| mt50spa101 | kg | Clavos de acero. (material) | 0.047 | 1.87 | 0.09 |
| mt50spa081a | Ud | Puntal metálico telescópico, de hasta 3 m de altura. (material) | 0.292 | 19.25 | 5.62 |
| mt50spa081c | Ud | Puntal metálico telescópico, de hasta 4 m de altura. (material) | 0.059 | 26.47 | 1.56 |
| mt50spa081d | Ud | Puntal metálico telescópico, de hasta 5 m de altura. (material) | 0.059 | 32.50 | 1.92 |
| mt08cim030b | m³ | Madera de pino. (material) | 0.003 | 355.50 | 1.07 |
| mo119 | h | Oficial 1ª Seguridad y Salud. (mano de obra) | 0.498 | 22.53 | 11.22 |
| mo120 | h | Peón Seguridad y Salud. (mano de obra) | 0.498 | 21.19 | 10.55 |
| % | % | Costes directos complementarios | 2 % | 45.56 | 0.91 |
|  |  | Costes directos |  |  | 46.47 |
