# Vallado provisional de solar con paneles metálicos

- Propiedad del archivo: CYPE INGENIEROS, S.A.
- Formato: FIEBDC-3/2002
- Ámbito geográfico: Región de Murcia
- Divisa: EUR
- Costes indirectos: 3.00 %
- IVA: 21.00 %

## Y Seguridad y salud

### YC Sistemas de protección colectiva

#### YCR Vallado provisional de solar

**YCR020** m Vallado provisional de solar con paneles metálicos.
Vallado provisional de solar, de 2 m de altura, compuesto por paneles opacos de chapa perfilada de acero galvanizado, de 0,6 mm de espesor, entre 40 y 50 mm de altura de perfil, entre 250 y 270 mm de intereje, amortizables en 10 usos y perfiles huecos de sección cuadrada de acero UNE-EN 10210-1 S275JR, de 60x60x1,5 mm, de 2,8 m de longitud, anclados al terreno mediante dados de hormigón HM-20/P/20/X0 de 60x60x1,5 cm, cada 2,0 m, amortizables en 2 usos. Incluso anclajes mecánicos para la fijación de las chapas a los perfiles.
Criterio de medición de proyecto: Longitud medida según Estudio o Estudio Básico de Seguridad y Salud.
Criterio de medición de obra: Se medirá la longitud realmente montada según especificaciones de Estudio o Estudio Básico de Seguridad y Salud.

| Código | Ud | Descripción | Rendimiento | Precio | Importe |
|---|---|---|---|---|---|
| mt13ccg100b | m² | Chapa perfilada de acero galvanizado, de 0,6 mm de espesor, entre 40 y 50 mm de altura de perfil, entre 250 y 270 mm de intereje e inercia entre 13 y 21 cm4, según UNE-EN 14782. (material) | 0.200 | 5.75 | 1.15 |
| mt50spv040f | m | Perfil de acero UNE-EN 10210-1 S275JR, hueco, de sección cuadrada de 60x60x1,5 mm. (material) | 0.980 | 8.87 | 8.69 |
| mt10hmf010tLc | m³ | Hormigón HM-20/P/20/X0, fabricado en central. (material) | 0.088 | 81.80 | 7.20 |
| mt50spd078 | Ud | Anclaje mecánico con tornillo autotaladrante de cabeza hexagonal con arandela y junta de goma. (material) | 2.000 | 1.14 | 2.28 |
| mo119 | h | Oficial 1ª Seguridad y Salud. (mano de obra) | 0.498 | 22.53 | 11.22 |
| mo120 | h | Peón Seguridad y Salud. (mano de obra) | 0.498 | 21.19 | 10.55 |
| % | % | Costes directos complementarios | 2 % | 41.09 | 0.82 |
|  |  | Costes directos |  |  | 41.91 |
