# Puerta metálica para acceso de vehículos, en vallado provisional de solar

- Propiedad del archivo: CYPE INGENIEROS, S.A.
- Formato: FIEBDC-3/2002
- Ámbito geográfico: Región de Murcia
- Divisa: EUR
- Costes indirectos: 3.00 %
- IVA: 21.00 %

## Y Seguridad y salud

### YC Sistemas de protección colectiva

#### YCR Vallado provisional de solar

**YCR026** Ud Puerta metálica para acceso de vehículos, en vallado provisional de solar.
Puerta para acceso de vehículos de chapa de acero galvanizado, de dos hojas, de 4,0x2,0 m, con lengüetas para candado y herrajes de cierre al suelo, colocada en vallado provisional de solar, sujeta mediante postes del mismo material, anclados al terreno con dados de hormigón HM-20/P/20/X0, amortizable en 5 usos.
Criterio de medición de proyecto: Número de unidades previstas, según Estudio o Estudio Básico de Seguridad y Salud.
Criterio de medición de obra: Se medirá el número de unidades realmente colocadas según especificaciones de Estudio o Estudio Básico de Seguridad y Salud.

| Código | Ud | Descripción | Rendimiento | Precio | Importe |
|---|---|---|---|---|---|
| mt50spv011h | Ud | Puerta para acceso de vehículos de chapa de acero galvanizado, de dos hojas, de 4,0x2,0 m, con lengüetas para candado y herrajes de cierre al suelo, sujeta mediante postes del mismo material. (material) | 0.200 | 1224.00 | 244.80 |
| mt10hmf010tLc | m³ | Hormigón HM-20/P/20/X0, fabricado en central. (material) | 0.250 | 81.80 | 20.45 |
| mo119 | h | Oficial 1ª Seguridad y Salud. (mano de obra) | 0.498 | 22.53 | 11.22 |
| mo120 | h | Peón Seguridad y Salud. (mano de obra) | 0.498 | 21.19 | 10.55 |
| % | % | Costes directos complementarios | 2 % | 287.02 | 5.74 |
|  |  | Costes directos |  |  | 292.76 |
