# Reconocimiento médico anual

- Propiedad del archivo: CYPE INGENIEROS, S.A.
- Formato: FIEBDC-3/2002
- Ámbito geográfico: Región de Murcia
- Divisa: EUR
- Costes indirectos: 3.00 %
- IVA: 21.00 %

## Y Seguridad y salud

### YM Medicina preventiva y primeros auxilios

#### YMR Reconocimientos médicos

**YMR010** Ud Reconocimiento médico anual.
Reconocimiento médico obligatorio anual al trabajador.
Criterio de valoración económica: El precio incluye la pérdida de horas de trabajo por parte del trabajador de la empresa y debido al desplazamiento desde el centro de trabajo al Centro Médico (Mutua de Accidentes) para realizar el pertinente reconocimiento médico.
Criterio de medición de proyecto: Número de unidades previstas, según Estudio o Estudio Básico de Seguridad y Salud.
Criterio de medición de obra: Se medirá el número de unidades realmente realizadas según especificaciones de Estudio o Estudio Básico de Seguridad y Salud.

| Código | Ud | Descripción | Rendimiento | Precio | Importe |
|---|---|---|---|---|---|
| mt50man010 | Ud | Reconocimiento médico obligatorio anual al trabajador. (material) | 1.000 | 147.17 | 147.17 |
| % | % | Costes directos complementarios | 2 % | 147.17 | 2.94 |
|  |  | Costes directos |  |  | 150.11 |
