# Accesorios en local o caseta de obra para vestuarios y/o aseos

- Propiedad del archivo: CYPE INGENIEROS, S.A.
- Formato: FIEBDC-3/2002
- Ámbito geográfico: Región de Murcia
- Divisa: EUR
- Costes indirectos: 3.00 %
- IVA: 21.00 %

## Y Seguridad y salud

### YP Instalaciones provisionales de higiene y bienestar

#### YPM Mobiliario y equipamiento

**YPM010** Ud Accesorios en local o caseta de obra para vestuarios y/o aseos.
Taquilla individual (amortizable en 3 usos), percha, banco para 5 personas (amortizable en 2 usos), espejo, portarrollos (amortizable en 3 usos), jabonera (amortizable en 3 usos) en local o caseta de obra para vestuarios y/o aseos. Incluso montaje e instalación.
Incluye: Colocación y fijación de los elementos.
Criterio de medición de proyecto: Número de unidades previstas, según Estudio o Estudio Básico de Seguridad y Salud.
Criterio de medición de obra: Se medirá el número de unidades realmente colocadas según especificaciones de Estudio o Estudio Básico de Seguridad y Salud.

| Código | Ud | Descripción | Rendimiento | Precio | Importe |
|---|---|---|---|---|---|
| mt50mca050 | Ud | Taquilla metálica individual con llave para ropa y calzado. (material) | 0.330 | 108.84 | 35.92 |
| mt50mca010a | Ud | Percha para vestuarios y/o aseos. (material) | 1.000 | 9.35 | 9.35 |
| mt50mca070 | Ud | Banco de madera para 5 personas. (material) | 0.500 | 128.52 | 64.26 |
| mt50mca010b | Ud | Espejo para vestuarios y/o aseos. (material) | 1.000 | 17.14 | 17.14 |
| mt50mca020a | Ud | Portarrollos industrial de acero inoxidable. (material) | 0.330 | 38.07 | 12.56 |
| mt50mca020b | Ud | Jabonera industrial de acero inoxidable. (material) | 0.330 | 36.40 | 12.01 |
| mo120 | h | Peón Seguridad y Salud. (mano de obra) | 0.498 | 21.19 | 10.55 |
| % | % | Costes directos complementarios | 2 % | 161.79 | 3.24 |
|  |  | Costes directos |  |  | 165.03 |
