# Accesorios en local o caseta de obra para comedor

- Propiedad del archivo: CYPE INGENIEROS, S.A.
- Formato: FIEBDC-3/2002
- Ámbito geográfico: Región de Murcia
- Divisa: EUR
- Costes indirectos: 3.00 %
- IVA: 21.00 %

## Y Seguridad y salud

### YP Instalaciones provisionales de higiene y bienestar

#### YPM Mobiliario y equipamiento

**YPM020** Ud Accesorios en local o caseta de obra para comedor.
Mesa para 10 personas (amortizable en 4 usos), 2 bancos para 5 personas (amortizables en 2 usos), horno microondas (amortizable en 5 usos), nevera (amortizable en 5 usos) y depósito de basura (amortizable en 10 usos) en local o caseta de obra para comedor. Incluso montaje e instalación.
Incluye: Colocación y fijación de los elementos.
Criterio de medición de proyecto: Número de unidades previstas, según Estudio o Estudio Básico de Seguridad y Salud.
Criterio de medición de obra: Se medirá el número de unidades realmente colocadas según especificaciones de Estudio o Estudio Básico de Seguridad y Salud.

| Código | Ud | Descripción | Rendimiento | Precio | Importe |
|---|---|---|---|---|---|
| mt50mca070 | Ud | Banco de madera para 5 personas. (material) | 1.000 | 128.52 | 128.52 |
| mt50mca080 | Ud | Mesa de melamina para 10 personas. (material) | 0.250 | 252.29 | 63.07 |
| mt50mca090 | Ud | Horno microondas de 18 l y 800 W. (material) | 0.200 | 286.82 | 57.36 |
| mt50mca100 | Ud | Nevera eléctrica. (material) | 0.200 | 472.10 | 94.42 |
| mt50mca060 | Ud | Depósito de basuras de 800 l. (material) | 0.100 | 253.28 | 25.33 |
| mo120 | h | Peón Seguridad y Salud. (mano de obra) | 0.647 | 21.19 | 13.71 |
| % | % | Costes directos complementarios | 2 % | 382.41 | 7.65 |
|  |  | Costes directos |  |  | 390.06 |
