# Cordón de guirnaldas reflectantes

- Propiedad del archivo: CYPE INGENIEROS, S.A.
- Formato: FIEBDC-3/2002
- Ámbito geográfico: Región de Murcia
- Divisa: EUR
- Costes indirectos: 3.00 %
- IVA: 21.00 %

## Y Seguridad y salud

### YS Señalización provisional de obras

#### YSB Balizamiento

**YSB080** m Cordón de guirnaldas reflectantes.
Suministro, colocación y desmontaje de cordón de balizamiento con guirnaldas reflectantes de plástico, color rojo y blanco, sujeto sobre soportes existentes (no incluidos en este precio).
Incluye: Colocación. Desmontaje posterior. Retirada a contenedor.
Criterio de medición de proyecto: Longitud medida según Estudio o Estudio Básico de Seguridad y Salud.
Criterio de medición de obra: Se medirá la longitud realmente montada según especificaciones de Estudio o Estudio Básico de Seguridad y Salud.

| Código | Ud | Descripción | Rendimiento | Precio | Importe |
|---|---|---|---|---|---|
| mt50bal080a | Ud | Cordón de balizamiento con guirnaldas reflectantes de plástico, color rojo y blanco, de 10 m de longitud. (material) | 0.110 | 1.30 | 0.14 |
| mo120 | h | Peón Seguridad y Salud. (mano de obra) | 0.119 | 21.19 | 2.52 |
| % | % | Costes directos complementarios | 2 % | 2.66 | 0.05 |
|  |  | Costes directos |  |  | 2.71 |
