# Caja de cubrezapatos de un solo uso, de polietileno

- Propiedad del archivo: CYPE INGENIEROS, S.A.
- Formato: FIEBDC-3/2002
- Ámbito geográfico: Región de Murcia
- Divisa: EUR
- Costes indirectos: 3.00 %
- IVA: 21.00 %

## Y Seguridad y salud

### YV Seguridad frente al contagio de COVID-19

#### YVI Guantes, mascarillas, pantallas faciales y cubrezapatos

**YVI300** Ud Caja de cubrezapatos de un solo uso, de polietileno.
Caja de 100 cubrezapatos de un solo uso, de polietileno, con banda flexible y ajustable para sujeción del cubrezapatos al tobillo.
Criterio de medición de proyecto: Número de unidades previstas, según documentación gráfica de Proyecto.
Criterio de medición de obra: Se medirá el número de unidades realmente ejecutadas según especificaciones de Proyecto.

| Código | Ud | Descripción | Rendimiento | Precio | Importe |
|---|---|---|---|---|---|
| mt50ebp020a | Ud | Caja de 100 cubrezapatos de un solo uso, de polietileno, con banda flexible y ajustable para sujeción del cubrezapatos al tobillo. (material) | 1.000 | 5.94 | 5.94 |
| % | % | Costes directos complementarios | 2 % | 5.94 | 0.12 |
|  |  | Costes directos |  |  | 6.06 |
